# Impermeabilización de tubería o colector de hormigón

- Propiedad del archivo: CYPE INGENIEROS, S.A.
- Formato: FIEBDC-3/2002
- Divisa: EUR
- Costes indirectos: 3.00 %
- IVA: 21.00 %

**NIB040** m² Impermeabilización de tubería o colector de hormigón, mediante la aplicación de una mano de fondo de pintura impermeabilizante bicomponente, MasterSeal M 452 "BASF", a base de resina epoxi y betún, diluida con un 25% de agua, y una mano de acabado con el mismo producto sin diluir, (rendimiento: 0,25 kg/m² cada mano).
Impermeabilización de tubería o colector de hormigón, mediante la aplicación de una mano de fondo de pintura impermeabilizante bicomponente, MasterSeal M 452 "BASF", a base de resina epoxi y betún, diluida con un 25% de agua, y una mano de acabado con el mismo producto sin diluir, (rendimiento: 0,25 kg/m² cada mano).
Incluye: Limpieza general de la superficie soporte. Preparación de la mezcla. Aplicación de la mano de fondo. Aplicación de la mano de acabado.
Criterio de medición de proyecto: Superficie medida según documentación gráfica de Proyecto.
Criterio de medición de obra: Se medirá la superficie realmente ejecutada según especificaciones de Proyecto.

| Código | Ud | Descripción | Rendimiento | Precio | Importe |
|---|---|---|---|---|---|
| mt27upx200d | kg | Pintura impermeabilizante bicomponente, MasterSeal M 452 "BASF", a base de resina epoxi y betún, según UNE-EN 1504-2, para aplicar con brocha, rodillo o pistola. (material) | 0.500 | 6.38 | 3.19 |
| mo032 | h | Oficial 1ª aplicador de productos impermeabilizantes. (mano de obra) | 0.165 | 18.89 | 3.12 |
| mo070 | h | Ayudante aplicador de productos impermeabilizantes. (mano de obra) | 0.165 | 17.90 | 2.95 |
| % | % | Costes directos complementarios | 2 % | 9.26 | 0.19 |
|  |  | Costes directos |  |  | 9.45 |
