# Sellado de junta de dilatación con banda elástica impermeable de elastómero termoplástico

- Propiedad del archivo: CYPE INGENIEROS, S.A.
- Formato: FIEBDC-3/2002
- Divisa: EUR
- Costes indirectos: 3.00 %
- IVA: 21.00 %

## N Aislamientos e impermeabilizaciones

### NI Impermeabilizaciones

#### NIJ Juntas

**NIJ050** m Sellado de junta de dilatación con banda elástica impermeable de elastómero termoplástico, MasterSeal 930 "BASF", color gris, de 150 mm de anchura y 1 mm de espesor, colocada con solapes, fijada al soporte mediante adhesivo de dos componentes a base de resina epoxi sin disolventes, MasterSeal 933 "BASF", (rendimiento: 1 kg/m), aplicado en dos capas, la primera capa antes de la colocación de la banda y la segunda capa después de la colocación de la banda, dejando libre la zona de la banda expuesta al movimiento.
Sellado de junta de dilatación con banda elástica impermeable de elastómero termoplástico, MasterSeal 930 "BASF", color gris, de 150 mm de anchura y 1 mm de espesor, colocada con solapes, fijada al soporte mediante adhesivo de dos componentes a base de resina epoxi sin disolventes, MasterSeal 933 "BASF", (rendimiento: 1 kg/m), aplicado en dos capas, la primera capa antes de la colocación de la banda y la segunda capa después de la colocación de la banda, dejando libre la zona de la banda expuesta al movimiento.
Incluye: Preparación del soporte. Aplicación de la primera capa de adhesivo. Colocación de la banda. Aplicación de la segunda capa de adhesivo.
Criterio de medición de proyecto: Longitud medida según documentación gráfica de Proyecto.
Criterio de medición de obra: Se medirá la longitud realmente ejecutada según especificaciones de Proyecto.

| Código | Ud | Descripción | Rendimiento | Precio | Importe |
|---|---|---|---|---|---|
| mt09reh450d | kg | Adhesivo de dos componentes a base de resina epoxi sin disolventes, MasterSeal 933 "BASF", de endurecimiento sin retracción, impermeable al agua, con alta resistencia a los agentes químicos y a ciclos de congelamiento y deshielo y apto para estar en contacto con agua potable, para banda de sellado de juntas de movimiento. (material) | 1.000 | 10.17 | 10.17 |
| mt09reh455g | m | Banda elástica impermeable de elastómero termoplástico, MasterSeal 930 "BASF", color gris, de 150 mm de anchura y 1 mm de espesor, apta para estar en contacto con agua potable, para sellado de juntas de movimiento. (material) | 1.100 | 6.83 | 7.51 |
| op00pis010 |  | Pistola de aire caliente para soldadura de materiales termoplásticos. | 1.000 | 0.00 | 0.00 |
| mo032 | h | Oficial 1ª aplicador de productos impermeabilizantes. (mano de obra) | 0.200 | 18.89 | 3.78 |
| mo070 | h | Ayudante aplicador de productos impermeabilizantes. (mano de obra) | 0.200 | 17.90 | 3.58 |
| % | % | Costes directos complementarios | 2 % | 25.04 | 0.50 |
|  |  | Costes directos |  |  | 25.54 |
