# Impermeabilización líquida de jardinera

- Propiedad del archivo: CYPE INGENIEROS, S.A.
- Formato: FIEBDC-3/2002
- Divisa: EUR
- Costes indirectos: 3.00 %
- IVA: 21.00 %

## N Aislamientos e impermeabilizaciones

### NL Impermeabilizaciones líquidas

#### NLD Jardineras

**NLD010** m² Impermeabilización líquida de jardinera, por el interior, con una mano de impermeabilizante líquido, MasterSeal M 860 "BASF", de color gris, de dos componentes a base de resina de poliurea sin disolventes y pigmentos; previa aplicación de una mano de imprimación incolora de dos componentes, MasterTop P 622 "BASF", a base de resina epoxi sin disolventes, de baja viscosidad. Incluso geotextil no tejido de fibras de poliéster y masilla tixotrópica, para la resolución de puntos singulares.
Impermeabilización líquida de jardinera, por el interior, con una mano de impermeabilizante líquido, MasterSeal M 860 "BASF", de color gris, de dos componentes a base de resina de poliurea sin disolventes y pigmentos; previa aplicación de una mano de imprimación incolora de dos componentes, MasterTop P 622 "BASF", a base de resina epoxi sin disolventes, de baja viscosidad. Incluso geotextil no tejido de fibras de poliéster y masilla tixotrópica, para la resolución de puntos singulares.
Incluye: Limpieza y preparación de la superficie. Aplicación de la imprimación. Resolución de los puntos singulares. Aplicación del impermeabilizante.
Criterio de medición de proyecto: Superficie medida según documentación gráfica de Proyecto.
Criterio de medición de obra: Se medirá la superficie realmente ejecutada según especificaciones de Proyecto.

| Código | Ud | Descripción | Rendimiento | Precio | Importe |
|---|---|---|---|---|---|
| mt27upx040c | kg | Imprimación incolora de dos componentes, MasterTop P 622 "BASF", a base de resina epoxi sin disolventes, de baja viscosidad, para aplicar sobre superficie soporte de hormigón o de mortero. (material) | 0.400 | 12.01 | 4.80 |
| mt15rer501a | m² | Geotextil no tejido de fibras de poliéster, de 100 g/m² de masa superficial y 0,82 mm de espesor, suministrado en rollos de 0,2x100 m. (material) | 0.050 | 3.08 | 0.15 |
| mt15rer140a | kg | Masilla tixotrópica a base de poliuretano líquido, color gris. (material) | 0.100 | 19.52 | 1.95 |
| mt15bas165a | kg | Impermeabilizante líquido, MasterSeal M 860 "BASF", de color gris, de dos componentes a base de resina de poliurea sin disolventes y pigmentos, permeable al vapor de agua, con dureza Shore A aproximada de 75, según UNE-EN ISO 868 y elongación a rotura >= 700%, según UNE-EN ISO 8339, para aplicar con llana dentada, para conformar una membrana impermeable en cubiertas planas o inclinadas, según UNE-EN 13813. (material) | 1.600 | 14.95 | 23.92 |
| mo032 | h | Oficial 1ª aplicador de productos impermeabilizantes. (mano de obra) | 0.150 | 18.89 | 2.83 |
| mo070 | h | Ayudante aplicador de productos impermeabilizantes. (mano de obra) | 0.150 | 17.90 | 2.69 |
| % | % | Costes directos complementarios | 2 % | 36.34 | 0.73 |
|  |  | Costes directos |  |  | 37.07 |
