# Cubierta inclinada no transitable

- Propiedad del archivo: CYPE INGENIEROS, S.A.
- Formato: FIEBDC-3/2002
- Divisa: EUR
- Costes indirectos: 3.00 %
- IVA: 21.00 %

## Q Cubiertas

### QV Sistemas de cubiertas verdes

#### QVE Extensivas

**QVE032** m² Cubierta inclinada no transitable, ajardinada extensiva (ecológica), sistema Diadem 150 hasta 35° "PROJAR", con una pendiente media del 36,4%, compuesta de: formación de pendientes (no incluida en este precio); impermeabilización monocapa adherida: lámina de betún modificado con elastómero SBS, LBM(SBS)-50/G-FP, totalmente adherida con soplete; capa separadora bajo aislamiento: geotextil no tejido compuesto por fibras de poliéster unidas por agujeteado, (150 g/m²); aislamiento térmico: panel rígido de poliestireno extruido, de superficie lisa y mecanizado lateral a media madera, de 40 mm de espesor, resistencia a compresión >= 300 kPa; capa separadora bajo protección: filtro Diadem VLF-110 "PROJAR", de geotextil no tejido sintético; capa drenante y retenedora de agua: lámina drenante Diadem DiaDrain 25H "PROJAR"; capa filtrante: filtro Diadem VLF-150 "PROJAR", de geotextil de fibras de polipropileno; capa de cobertura: módulo Diadem DiaDomino "PROJAR", de polipropileno reciclado, sustrato CoverPro Flora "PROJAR", de 80 mm de espesor, malla orgánica, biodegradable, de fibras naturales de coco 100% ECONET 400 "PROJAR" para el control de la erosión y la retención de la vegetación y plantas con cepellón plano "PROJAR".
Cubierta inclinada no transitable, ajardinada extensiva (ecológica), sistema Diadem 150 hasta 35° "PROJAR", con una pendiente media del 36,4%, sobre base resistente. FORMACIÓN DE PENDIENTES: (no incluida en este precio), con una capa de regularización de mortero de cemento, industrial, M-5, de 2 cm de espesor y acabado fratasado; IMPERMEABILIZACIÓN: tipo monocapa, adherida, formada por una lámina de betún modificado con elastómero SBS, LBM(SBS)-50/G-FP, con armadura de fieltro de poliéster reforzado y estabilizado de 150 g/m², con autoprotección mineral de color verde, con resistencia a la penetración de raíces, totalmente adherida con soplete; CAPA SEPARADORA BAJO AISLAMIENTO: geotextil no tejido compuesto por fibras de poliéster unidas por agujeteado, (150 g/m²); AISLAMIENTO TÉRMICO: panel rígido de poliestireno extruido, de superficie lisa y mecanizado lateral a media madera, de 40 mm de espesor, resistencia a compresión >= 300 kPa, resistencia térmica 1,2 m²K/W, conductividad térmica 0,034 W/(mK), con fijación mecánica; CAPA SEPARADORA BAJO PROTECCIÓN: filtro Diadem VLF-110 "PROJAR", de geotextil no tejido sintético, compuesto por fibras de polipropileno unidas por agujeteado, resistencia a la tracción longitudinal 8 kN/m, resistencia CBR a punzonamiento 1,24 kN y masa superficial 105 g/m²; CAPA DRENANTE Y RETENEDORA DE AGUA: lámina drenante Diadem DiaDrain 25H "PROJAR" de poliestireno reciclado de alto impacto (HIPS), con nódulos de 25 mm de altura y perforaciones en la parte superior, colocada sobre la capa filtrante, solapando dos nódulos; CAPA FILTRANTE: filtro Diadem VLF-150 "PROJAR", de geotextil de fibras de polipropileno; CAPA DE COBERTURA: módulo Diadem DiaDomino "PROJAR", de polipropileno reciclado, de 400x600 mm y de 80 mm de altura, sustrato CoverPro Flora "PROJAR", compuesto de cerámica seleccionada triturada, roca volcánica o arena de sílice y otros componentes vegetales; con pH de 8, de 80 mm de espesor, malla orgánica, biodegradable, de fibras naturales de coco 100% ECONET 400 "PROJAR" para el control de la erosión y la retención de la vegetación, resistencia a la tracción longitudinal en seco de 5,9 kN/m y resistencia a la tracción longitudinal en húmedo de 4,8 kN/m, 400 g/m² de masa superficial y 30x30 mm de paso de malla y plantas con cepellón plano "PROJAR", con 4 o más especies distintas de sedum. Incluso cantos rodados para el relleno del espacio entre el borde de la cubierta y la vegetación.
Incluye: Limpieza de la superficie soporte. Vertido, extendido y regleado de la capa de mortero de regularización. Limpieza y preparación de la superficie. Colocación de la impermeabilización. Taladro y anclaje del aislamiento. Colocación de la capa separadora bajo protección. Colocación de la capa drenante. Colocación de la capa filtrante. Colocación del elemento de retención. Colocación del sustrato. Colocación de la malla de coco antierosión. Colocación de la vegetación. Ejecución de cumbreras, limatesas, aleros y bordes libres. Relleno del espacio entre el borde de la cubierta y la vegetación con cantos rodados.
Criterio de medición de proyecto: Superficie del faldón medida en verdadera magnitud, según documentación gráfica de Proyecto. Incluyendo formación de cumbreras, limatesas, aleros y bordes libres. No se incluyen formación de limahoyas, aleros decorativos ni encuentros de faldones con paramentos verticales, chimeneas, ventanas o conductos de ventilación.
Criterio de medición de obra: Se medirá, en verdadera magnitud, la superficie realmente ejecutada según especificaciones de Proyecto. Incluyendo formación de cumbreras, limatesas, aleros y bordes libres. No se incluyen formación de limahoyas, aleros decorativos ni encuentros de faldones con paramentos verticales, chimeneas, ventanas o conductos de ventilación.

| Código | Ud | Descripción | Rendimiento | Precio | Importe |
|---|---|---|---|---|---|
| mt09mif010ca | t | Mortero industrial para albañilería, de cemento, color gris, categoría M-5 (resistencia a compresión 5 N/mm²), suministrado en sacos, según UNE-EN 998-2. (material) | 0.038 | 33.86 | 1.29 |
| mt14iea020c | kg | Emulsión asfáltica aniónica con cargas tipo EB, según UNE 104231. (material) | 0.300 | 1.46 | 0.44 |
| mt14lga010oc | m² | Lámina de betún modificado con elastómero SBS, LBM(SBS)-50/G-FP, de 3,5 mm de espesor, masa nominal 5 kg/m², con armadura de fieltro de poliéster reforzado y estabilizado de 150 g/m², con autoprotección mineral de color verde, con resistencia a la penetración de raíces. Según UNE-EN 13707. (material) | 1.100 | 6.43 | 7.07 |
| mt14gsa020bc | m² | Geotextil no tejido compuesto por fibras de poliéster unidas por agujeteado, con una resistencia a la tracción longitudinal de 1,88 kN/m, una resistencia a la tracción transversal de 1,49 kN/m, una apertura de cono al ensayo de perforación dinámica según UNE-EN ISO 13433 inferior a 40 mm, resistencia CBR a punzonamiento 0,3 kN y una masa superficial de 150 g/m², según UNE-EN 13252. (material) | 1.100 | 0.52 | 0.57 |
| mt16pxa010ab | m² | Panel rígido de poliestireno extruido, según UNE-EN 13164, de superficie lisa y mecanizado lateral a media madera, de 40 mm de espesor, resistencia a compresión >= 300 kPa, resistencia térmica 1,2 m²K/W, conductividad térmica 0,034 W/(mK), Euroclase E de reacción al fuego según UNE-EN 13501-1, con código de designación XPS-EN 13164-T1-CS(10/Y)300-DS(70,90)-DLT(2)5-CC(2/1,5/50)125-WL(T)0,7-WD(V)3-FTCD1. (material) | 1.050 | 2.80 | 2.94 |
| mt14lbp050a | m² | Filtro Diadem VLF-110 "PROJAR", de geotextil no tejido sintético, compuesto por fibras de polipropileno unidas por agujeteado, resistencia a la tracción longitudinal 8 kN/m, resistencia CBR a punzonamiento 1,24 kN y masa superficial 105 g/m², suministrado en rollos. (material) | 1.000 | 0.96 | 0.96 |
| mt14lbp030ea | m² | Lámina drenante y retenedora de agua, Diadem DiaDrain 25H "PROJAR", de poliestireno reciclado de alto impacto (HIPS), con nódulos de 25 mm de altura y perforaciones en la parte superior, resistencia a la compresión 322 kN/m², retención de agua 11,8 l/m², capacidad de drenaje 0,57 l/(s·m) con una pendiente del 2%, suministrada en placas de 200x110 cm. (material) | 1.050 | 9.87 | 10.36 |
| mt14lbp050e | m² | Filtro Diadem VLF-150 "PROJAR", de geotextil no tejido sintético, compuesto por fibras de polipropileno unidas por agujeteado, resistencia a la tracción longitudinal 12 kN/m, resistencia CBR a punzonamiento 1,8 kN y masa superficial 150 g/m², suministrado en rollos. (material) | 1.100 | 1.29 | 1.42 |
| mt14lbp100a | m² | Módulo Diadem DiaDomino "PROJAR", de polipropileno reciclado, de 400x600 mm y de 80 mm de altura, con perfiles de 45x20 mm y 1180 mm de longitud y tornillos para unión entre módulos; para drenaje y sujeción de la capa de sustrato. (material) | 4.160 | 25.58 | 106.41 |
| mt48sap010a | m³ | Sustrato CoverPro Flora "PROJAR", compuesto de cerámica seleccionada triturada, roca volcánica o arena de sílice y otros componentes vegetales; con pH de 8, suministrado en sacos Big Bag, para cubiertas verdes. (material) | 0.092 | 62.82 | 5.78 |
| mt48map020c | m² | Malla orgánica, biodegradable, de fibras naturales de coco 100% ECONET 400 "PROJAR" para el control de la erosión y la retención de la vegetación, resistencia a la tracción longitudinal en seco de 5,9 kN/m y resistencia a la tracción longitudinal en húmedo de 4,8 kN/m, 400 g/m² de masa superficial y 30x30 mm de paso de malla, suministrada en rollos de 2x50 m. (material) | 1.100 | 1.12 | 1.23 |
| mt48tsp010a | m² | Plantas con cepellón plano "PROJAR", suministradas en bandejas de 40 piezas con 4 o más especies distintas de sedum, para cubiertas verdes. (material) | 1.000 | 6.50 | 6.50 |
| mt01arc010 | t | Cantos rodados lavados, de granulometría comprendida entre 16 y 32 mm. (material) | 0.040 | 21.23 | 0.85 |
| op00sop010 |  | Soplete para soldadura de láminas asfálticas. | 1.000 | 0.00 | 0.00 |
| mo020 | h | Oficial 1ª construcción. (mano de obra) | 1.004 | 18.89 | 18.97 |
| mo113 | h | Peón ordinario construcción. (mano de obra) | 1.004 | 17.67 | 17.74 |
| mo029 | h | Oficial 1ª aplicador de láminas impermeabilizantes. (mano de obra) | 0.239 | 18.89 | 4.51 |
| mo067 | h | Ayudante aplicador de láminas impermeabilizantes. (mano de obra) | 0.239 | 17.90 | 4.28 |
| mo040 | h | Oficial 1ª jardinero. (mano de obra) | 0.471 | 18.89 | 8.90 |
| mo086 | h | Ayudante jardinero. (mano de obra) | 0.471 | 17.90 | 8.43 |
| % | % | Costes directos complementarios | 2 % | 208.65 | 4.17 |
|  |  | Costes directos |  |  | 212.82 |
