# Aplicación manual de dos manos de pintura epoxi MasterTop TC 428 "BASF"

- Propiedad del archivo: CYPE INGENIEROS, S.A.
- Formato: FIEBDC-3/2002
- Divisa: EUR
- Costes indirectos: 3.00 %
- IVA: 21.00 %

## R Revestimientos y trasdosados

### RO Pinturas para uso específico

#### ROO Garajes

**ROO010** m² Aplicación manual de dos manos de pintura epoxi MasterTop TC 428 "BASF", color gris RAL 7030, acabado satinado, textura lisa, la primera mano diluida con un 10% de agua y la siguiente sin diluir, (rendimiento: 0,23 l/m² cada mano); sobre suelo de garaje de hormigón.
Aplicación manual de dos manos de pintura epoxi MasterTop TC 428 "BASF", color gris RAL 7030, acabado satinado, textura lisa, la primera mano diluida con un 10% de agua y la siguiente sin diluir, (rendimiento: 0,23 l/m² cada mano); sobre suelo de garaje de hormigón.
Incluye: Limpieza general de la superficie soporte. Preparación de la mezcla. Aplicación de una mano de fondo y una mano de acabado.
Criterio de medición de proyecto: Superficie medida según documentación gráfica de Proyecto, con el mismo criterio que el soporte base.
Criterio de medición de obra: Se medirá la superficie realmente ejecutada según especificaciones de Proyecto, con el mismo criterio que el soporte base.

| Código | Ud | Descripción | Rendimiento | Precio | Importe |
|---|---|---|---|---|---|
| mt27upx010n | kg | Pintura para interior MasterTop TC 428 "BASF", de dos componentes a base de resina epoxi sin disolventes y endurecedor amínico en emulsión acuosa, color gris RAL 7030, acabado satinado, textura lisa, permeable al vapor de agua, impermeable al agua y al dióxido de carbono y con alta resistencia a los agentes químicos; para aplicar con brocha, rodillo o pistola, según UNE-EN 13813. (material) | 0.460 | 9.01 | 4.14 |
| op00tal020 |  | Taladro con batidora. | 1.000 | 0.00 | 0.00 |
| mo038 | h | Oficial 1ª pintor. (mano de obra) | 0.100 | 18.89 | 1.89 |
| mo076 | h | Ayudante pintor. (mano de obra) | 0.100 | 17.90 | 1.79 |
| % | % | Costes directos complementarios | 2 % | 7.82 | 0.16 |
|  |  | Costes directos |  |  | 7.98 |
