# FIEBDC-3

- Propiedad del archivo: CYPE INGENIEROS, S.A.
- Formato: FIEBDC-3/2002
- Divisa: EUR
- Costes indirectos: 3.00 %
- IVA: 21.00 %

| Código | Ud | Descripción | Precio |
|---|---|---|---|
| mt09bnc060a | kg | Resina epoxi incolora, MasterTop 1200 A4 "BASF", para sistemas de pavimentos. (material) | 10.89 |
| mt09bnc061a | kg | Endurecedor y catalizador, MasterTop 1200 B4 "BASF", para resina epoxi de aplicación en sistemas de pavimentos. (material) | 13.92 |
| mt09bnc062a | kg | Pigmento en pasta MasterTop X1 "BASF", para mezclar con el endurecedor de resina epoxi, de aplicación en sistemas de pavimentos. (material) | 43.75 |
| mt15bas130a | kg | Árido de cuarzo natural, MasterTop F1 "BASF", de granulometría comprendida entre 0,18 y 0,3 mm, para utilizar como carga mineral en combinación con resinas epoxi o poliuretano. (material) | 0.88 |
| op00tal020 |  | Taladro con batidora. | 0.00 |
| mo121 | h | Oficial 1ª aplicador de pavimentos industriales. (mano de obra) | 18.89 |
| mo122 | h | Ayudante aplicador de pavimentos industriales. (mano de obra) | 17.90 |
| % | % | Costes directos complementarios | 0.00 |
| RSI021 | m² |  |  |

## Otros textos del archivo
- Revestimiento de pavimento industrial, liso, con resistencia al deslizamiento 15
