# Revestimiento de pavimento industrial

- Propiedad del archivo: CYPE INGENIEROS, S.A.
- Formato: FIEBDC-3/2002
- Divisa: EUR
- Costes indirectos: 3.00 %
- IVA: 21.00 %

## R Revestimientos y trasdosados

### RS Pavimentos

#### RSI Sistemas de pavimentos industriales y decorativos

**RSI025** m² Revestimiento de pavimento industrial, realizado sobre base de hormigón endurecido, con el sistema MasterTop 135 PG "BASF", apto para aparcamientos, en interiores, mediante la aplicación sucesiva de: mortero, MasterEmaco P 200 "BASF", como puente de unión, (2 kg/m²); capa base de 10 mm de espesor con mortero fluido de fraguado rápido, MasterTop 135 PG "BASF", CT - C60 - F10 - A6, según UNE-EN 13813, color gris (20 kg/m²); líquido reductor de la evaporación y mejorador superficial MasterKure 111 WB "BASF", color amarillo fluorescente (0,15 l/m²) y acabado superficial mediante fratasado y pulido mecánicos.
Revestimiento de pavimento industrial, realizado sobre base de hormigón endurecido, con el sistema MasterTop 135 PG "BASF", apto para aparcamientos, en interiores, mediante la aplicación sucesiva de: mortero, MasterEmaco P 200 "BASF", como puente de unión, (2 kg/m²); capa base de 10 mm de espesor con mortero fluido de fraguado rápido, MasterTop 135 PG "BASF", CT - C60 - F10 - A6, según UNE-EN 13813, color gris (20 kg/m²); líquido reductor de la evaporación y mejorador superficial MasterKure 111 WB "BASF", color amarillo fluorescente (0,15 l/m²) y acabado superficial mediante fratasado y pulido mecánicos.
Incluye: Limpieza de la superficie soporte. Replanteo de las juntas y paños de trabajo. Aplicación del mortero. Aplicación de la capa de rodadura. Extendido del líquido reductor de la evaporación y mejorador superficial. Fratasado mecánico de la superficie. Curado del hormigón. Limpieza final del pavimento.
Criterio de medición de proyecto: Superficie medida en proyección horizontal, según documentación gráfica de Proyecto.
Criterio de medición de obra: Se medirá, en proyección horizontal, la superficie realmente ejecutada según especificaciones de Proyecto.
Criterio de valoración económica: El precio no incluye la superficie soporte ni la ejecución y el sellado de las juntas.

| Código | Ud | Descripción | Rendimiento | Precio | Importe |
|---|---|---|---|---|---|
| mt09reh010d | kg | Mortero, MasterEmaco P 200 "BASF", a base de cementos especiales, resinas y áridos seleccionados, permeable al vapor de agua y con alta resistencia a ciclos de congelamiento y deshielo, como puente de unión para materiales cementosos sobre hormigón. (material) | 2.000 | 1.14 | 2.28 |
| mt09bnc015d | kg | Mortero fluido de fraguado rápido, MasterTop 135 PG "BASF", CT - C60 - F10 - A6, según UNE-EN 13813, color gris, compuesto de cemento y aditivos, con resistencia a los sulfatos, a los álcalis y al agua de mar y una resistencia a la abrasión según el método Böhme UNE-EN 13892-3 de 6 cm³ / 50 cm². (material) | 20.000 | 0.98 | 19.60 |
| mt09bnc018a | l | Líquido reductor de la evaporación y mejorador superficial MasterKure 111 WB "BASF", color amarillo fluorescente, para pavimentos de hormigón. (material) | 0.150 | 12.26 | 1.84 |
| mq06pym020 | h | Mezcladora-bombeadora para morteros autonivelantes. (maquinaria) | 0.200 | 10.20 | 2.04 |
| mq06fra010 | h | Fratasadora mecánica de hormigón. (maquinaria) | 0.250 | 5.07 | 1.27 |
| mq06aca030 | h | Pulidora para pavimentos de hormigón, compuesta por platos giratorios a los que se acoplan una serie de muelas abrasivas diamantadas, refrigeradas con agua, con sistema de aspiración. (maquinaria) | 0.200 | 13.25 | 2.65 |
| mo121 | h | Oficial 1ª aplicador de pavimentos industriales. (mano de obra) | 0.800 | 18.89 | 15.11 |
| mo122 | h | Ayudante aplicador de pavimentos industriales. (mano de obra) | 0.800 | 17.90 | 14.32 |
| % | % | Costes directos complementarios | 2 % | 59.11 | 1.18 |
|  |  | Costes directos |  |  | 60.29 |
