# Sellado de junta de 10 mm de anchura y 20 mm de profundidad en pavimento continuo de hormigón

- Propiedad del archivo: CYPE INGENIEROS, S.A.
- Formato: FIEBDC-3/2002
- Divisa: EUR
- Costes indirectos: 3.00 %
- IVA: 21.00 %

## R Revestimientos y trasdosados

### RS Pavimentos

#### RSN Juntas en pavimentos continuos de hormigón

**RSN130** m Sellado de junta de 10 mm de anchura y 20 mm de profundidad en pavimento continuo de hormigón, mediante colocación de cordón de polietileno expandido de celdas cerradas, de sección circular de 6 mm de diámetro, MasterSeal 920 "BASF" como obturador de fondo; aplicación con brocha de imprimación monocomponente a base de poliuretano, MasterSeal P 147 "BASF", incolora en los bordes de la junta; y posterior aplicación con pistola manual o neumática, de masilla elastómera monocomponente a base de poliuretano, MasterSeal NP 474 "BASF", de color blanco, como material de sellado.
Sellado de junta de 10 mm de anchura y 20 mm de profundidad en pavimento continuo de hormigón, mediante colocación de cordón de polietileno expandido de celdas cerradas, de sección circular de 6 mm de diámetro, MasterSeal 920 "BASF" como obturador de fondo; aplicación con brocha de imprimación monocomponente a base de poliuretano, MasterSeal P 147 "BASF", incolora en los bordes de la junta; y posterior aplicación con pistola manual o neumática, de masilla elastómera monocomponente a base de poliuretano, MasterSeal NP 474 "BASF", de color blanco, como material de sellado. Incluso cinta adhesiva de pintor para protección de los bordes de la junta.
Incluye: Limpieza y preparación del interior de la junta. Colocación del cordón para relleno del fondo. Aplicación de la imprimación. Aplicación del material de sellado.
Criterio de medición de proyecto: Longitud medida según documentación gráfica de Proyecto.
Criterio de medición de obra: Se medirá la longitud realmente ejecutada según especificaciones de Proyecto.

| Código | Ud | Descripción | Rendimiento | Precio | Importe |
|---|---|---|---|---|---|
| mt27wav020b | m | Cinta adhesiva de pintor, de 50 cm de anchura. (material) | 2.000 | 0.20 | 0.40 |
| mt15bas010A | m | Cordón de polietileno expandido de celdas cerradas, de sección circular de 15 mm de diámetro, MasterSeal 920 "BASF", para el relleno de fondo de junta. (material) | 1.050 | 0.08 | 0.08 |
| mt15bas020d | l | Imprimación monocomponente a base de poliuretano, MasterSeal P 147 "BASF", incolora, para mejorar la cohesión de los bordes de la junta a sellar e incrementar la adherencia con la masilla selladora. (material) | 0.010 | 19.81 | 0.20 |
| mt15bas030m | Ud | Cartucho de masilla elastómera monocomponente a base de poliuretano, MasterSeal NP 474 "BASF", de color blanco, de 600 ml, tipo F-25 HM según UNE-EN ISO 11600, de alta adherencia y de endurecimiento rápido, con elevadas propiedades elásticas, resistencia a la intemperie, al envejecimiento y a los rayos UV, apta para estar en contacto con agua potable, dureza Shore A aproximada de 35 y alargamiento en rotura > 600%, según UNE-EN ISO 11600. (material) | 0.167 | 6.42 | 1.07 |
| mo020 | h | Oficial 1ª construcción. (mano de obra) | 0.207 | 18.89 | 3.91 |
| % | % | Costes directos complementarios | 2 % | 5.66 | 0.11 |
|  |  | Costes directos |  |  | 5.77 |
