# Montaje de sistema de encofrado recuperable metálico

- Propiedad del archivo: CYPE INGENIEROS, S.A.
- Formato: FIEBDC-3/2002
- Divisa: EUR
- Costes indirectos: 3.00 %
- IVA: 21.00 %

**ANS035** m² Montaje de sistema de encofrado recuperable metálico, para solera, formado por paneles metálicos, amortizables en 200 usos, y posterior desmontaje del sistema de encofrado. Incluso elementos de sustentación, fijación y acodalamientos necesarios para su estabilidad y líquido desencofrante MasterFinish RL 294 "BASF", para evitar la adherencia del hormigón al encofrado.
Montaje de sistema de encofrado recuperable metálico, para solera, formado por paneles metálicos, amortizables en 200 usos, y posterior desmontaje del sistema de encofrado. Incluso elementos de sustentación, fijación y acodalamientos necesarios para su estabilidad y líquido desencofrante MasterFinish RL 294 "BASF", para evitar la adherencia del hormigón al encofrado.
Incluye: Limpieza y preparación del plano de apoyo. Replanteo. Aplicación del líquido desencofrante. Montaje del sistema de encofrado. Colocación de elementos de sustentación, fijación y acodalamiento. Aplomado y nivelación del encofrado. Desmontaje del sistema de encofrado. Limpieza y almacenamiento del encofrado.
Criterio de medición de proyecto: Superficie de encofrado en contacto con el hormigón, medida según documentación gráfica de Proyecto.
Criterio de medición de obra: Se medirá la superficie de encofrado en contacto con el hormigón realmente ejecutada según especificaciones de Proyecto.

| Código | Ud | Descripción | Rendimiento | Precio | Importe |
|---|---|---|---|---|---|
| mt08eme040 | m² | Paneles metálicos de varias dimensiones, para encofrar elementos de hormigón. (material) | 0.005 | 52.00 | 0.26 |
| mt50spa052b | m | Tablón de madera de pino, de 20x7,2 cm. (material) | 0.020 | 5.27 | 0.11 |
| mt50spa081a | Ud | Puntal metálico telescópico, de hasta 3 m de altura. (material) | 0.013 | 16.04 | 0.21 |
| mt08eme051a | m | Fleje de acero galvanizado, para encofrado metálico. (material) | 0.100 | 0.29 | 0.03 |
| mt08var050 | kg | Alambre galvanizado para atar, de 1,30 mm de diámetro. (material) | 0.050 | 1.10 | 0.06 |
| mt08var060 | kg | Puntas de acero de 20x100 mm. (material) | 0.100 | 7.00 | 0.70 |
| mt08dba010g | l | Agente desmoldeante, a base de aceites especiales, emulsionable en agua MasterFinish RL 294 "BASF", para encofrados metálicos, fenólicos o de madera. (material) | 0.030 | 2.26 | 0.07 |
| mo044 | h | Oficial 1ª encofrador. (mano de obra) | 0.300 | 19.67 | 5.90 |
| mo091 | h | Ayudante encofrador. (mano de obra) | 0.360 | 18.63 | 6.71 |
| % | % | Costes directos complementarios | 2 % | 14.05 | 0.28 |
|  |  | Costes directos |  |  | 14.33 |
