# Relleno de trasdós de bóveda con hormigón no estructural HNE-15/B/20, con medios manuales

- Propiedad del archivo: CYPE INGENIEROS, S.A.
- Formato: FIEBDC-3/2002
- Divisa: EUR
- Costes indirectos: 3.00 %
- IVA: 21.00 %

**EFE021** m³ Relleno de trasdós de bóveda con hormigón no estructural HNE-15/B/20, con medios manuales.
Relleno de trasdós de bóveda con hormigón no estructural HNE-15/B/20, con medios manuales.
Incluye: Extendido del material de relleno en tongadas de espesor uniforme. Regleado y nivelación de la superficie de acabado.
Criterio de medición de proyecto: Volumen medido según documentación gráfica de Proyecto.
Criterio de medición de obra: Se medirá el volumen realmente ejecutado según especificaciones de Proyecto.

| Código | Ud | Descripción | Rendimiento | Precio | Importe |
|---|---|---|---|---|---|
| mt10hmf011xb | m³ | Hormigón no estructural HNE-15/B/20, fabricado en central. (material) | 1.050 | 66.00 | 69.30 |
| mo020 | h | Oficial 1ª construcción. (mano de obra) | 0.500 | 18.89 | 9.45 |
| mo113 | h | Peón ordinario construcción. (mano de obra) | 1.000 | 17.67 | 17.67 |
| % | % | Costes directos complementarios | 2 % | 96.42 | 1.93 |
|  |  | Costes directos |  |  | 98.35 |
