# Pilar de sección rectangular o cuadrada de hormigón visto

- Propiedad del archivo: CYPE INGENIEROS, S.A.
- Formato: FIEBDC-3/2002
- Divisa: EUR
- Costes indirectos: 3.00 %
- IVA: 21.00 %

**EHS015** m³ Pilar de sección rectangular o cuadrada de hormigón visto, de 30x30 cm de sección media, realizado con hormigón HA-25/B/20/IIa fabricado en central, y vertido con cubilote, y acero UNE-EN 10080 B 500 S, con una cuantía aproximada de 120 kg/m³; montaje y desmontaje de sistema de encofrado, con acabado visto con textura lisa, en planta de hasta 3 m de altura libre, formado por: superficie encofrante de tableros contrachapados fenólicos con bastidor metálico, amortizables en 20 usos y estructura soporte vertical de puntales metálicos, amortizables en 150 usos. Incluso alambre de atar, separadores líquido desencofrante MasterFinish RL 211 "BASF", para evitar la adherencia del hormigón al encofrado, berenjenos para biselado de cantos y agente filmógeno MasterKure 220 WB "BASF", para el curado de hormigones y morteros.
Pilar de sección rectangular o cuadrada de hormigón visto, de 30x30 cm de sección media, realizado con hormigón HA-25/B/20/IIa fabricado en central, y vertido con cubilote, y acero UNE-EN 10080 B 500 S, con una cuantía aproximada de 120 kg/m³; montaje y desmontaje de sistema de encofrado, con acabado visto con textura lisa, en planta de hasta 3 m de altura libre, formado por: superficie encofrante de tableros contrachapados fenólicos con bastidor metálico, amortizables en 20 usos y estructura soporte vertical de puntales metálicos, amortizables en 150 usos. Incluso alambre de atar, separadores líquido desencofrante MasterFinish RL 211 "BASF", para evitar la adherencia del hormigón al encofrado, berenjenos para biselado de cantos y agente filmógeno MasterKure 220 WB "BASF", para el curado de hormigones y morteros.
Incluye: Replanteo. Colocación de las armaduras con separadores homologados. Montaje del sistema de encofrado. Vertido y compactación del hormigón. Desmontaje del sistema de encofrado. Curado del hormigón.
Criterio de medición de proyecto: Volumen medido según documentación gráfica de Proyecto.
Criterio de medición de obra: Se medirá el volumen realmente ejecutado según especificaciones de Proyecto.
Criterio de valoración económica: El precio incluye la elaboración de la ferralla (corte, doblado y conformado de elementos) en taller industrial y el montaje en el lugar definitivo de su colocación en obra.

| Código | Ud | Descripción | Rendimiento | Precio | Importe |
|---|---|---|---|---|---|
| mt07sep010ac | Ud | Separador homologado de plástico para armaduras de pilares de varios diámetros. (material) | 12.000 | 0.07 | 0.84 |
| mt07aco010c | kg | Ferralla elaborada en taller industrial con acero en barras corrugadas, UNE-EN 10080 B 500 S, de varios diámetros. (material) | 120.000 | 0.81 | 97.20 |
| mt08var050 | kg | Alambre galvanizado para atar, de 1,30 mm de diámetro. (material) | 0.600 | 1.10 | 0.66 |
| mt08vis010a | m² | Tablero contrachapado fenólico de madera de pino con bastidor metálico, para encofrado de pilares de hormigón armado con acabado visto, de sección rectangular o cuadrada, de hasta 3 m de altura, incluso accesorios de montaje. (material) | 0.800 | 87.00 | 69.60 |
| mt50spa081a | Ud | Puntal metálico telescópico, de hasta 3 m de altura. (material) | 0.099 | 16.04 | 1.59 |
| mt08var040a | Ud | Berenjeno de PVC, de varias dimensiones y 2500 mm de longitud. (material) | 17.800 | 0.35 | 6.23 |
| mt08dba010e | l | Agente desmoldeante biodegradable en fase acuosa MasterFinish RL 211 "BASF", para hormigones con acabado visto. (material) | 0.173 | 6.21 | 1.07 |
| mt10haf010nga | m³ | Hormigón HA-25/B/20/IIa, fabricado en central. (material) | 1.050 | 76.88 | 80.72 |
| mt08cur010g | l | Agente filmógeno MasterKure 220 WB "BASF", para el curado de hormigones y morteros, con acabado visto. (material) | 2.000 | 3.33 | 6.66 |
| mo044 | h | Oficial 1ª encofrador. (mano de obra) | 4.624 | 19.67 | 90.95 |
| mo091 | h | Ayudante encofrador. (mano de obra) | 4.624 | 18.63 | 86.15 |
| mo043 | h | Oficial 1ª ferrallista. (mano de obra) | 0.672 | 19.67 | 13.22 |
| mo090 | h | Ayudante ferrallista. (mano de obra) | 0.672 | 18.63 | 12.52 |
| mo045 | h | Oficial 1ª estructurista, en trabajos de puesta en obra del hormigón. (mano de obra) | 0.340 | 19.67 | 6.69 |
| mo092 | h | Ayudante estructurista, en trabajos de puesta en obra del hormigón. (mano de obra) | 1.370 | 18.63 | 25.52 |
| % | % | Costes directos complementarios | 2 % | 499.62 | 9.99 |
|  |  | Costes directos |  |  | 509.61 |
