# Forjado unidireccional de hormigón armado

- Propiedad del archivo: CYPE INGENIEROS, S.A.
- Formato: FIEBDC-3/2002
- Divisa: EUR
- Costes indirectos: 3.00 %
- IVA: 21.00 %

**EHU024** m² Forjado unidireccional de hormigón armado, horizontal, con altura libre de planta de hasta 3 m, canto 30 = 25+5 cm, realizado con hormigón HA-25/B/20/IIa fabricado en central, y vertido con cubilote con un volumen total de hormigón de 0,11 m³/m², y acero UNE-EN 10080 B 500 S en zona de refuerzo de negativos y conectores de viguetas y zunchos, con una cuantía total de 2 kg/m²; montaje y desmontaje de sistema de encofrado parcial, formado por: tablones de madera, amortizables en 10 usos y estructura soporte vertical de puntales metálicos, amortizables en 150 usos; semivigueta pretensada T-12; bovedilla de hormigón, 60x20x25 cm; capa de compresión de 5 cm de espesor, con armadura de reparto formada por malla electrosoldada ME 20x20 Ø 5-5 B 500 T 6x2,20 UNE-EN 10080. Incluso agente filmógeno MasterKure 215 WB "BASF", para el curado de hormigones y morteros.
Forjado unidireccional de hormigón armado, horizontal, con altura libre de planta de hasta 3 m, canto 30 = 25+5 cm, realizado con hormigón HA-25/B/20/IIa fabricado en central, y vertido con cubilote con un volumen total de hormigón de 0,11 m³/m², y acero UNE-EN 10080 B 500 S en zona de refuerzo de negativos y conectores de viguetas y zunchos, con una cuantía total de 2 kg/m²; montaje y desmontaje de sistema de encofrado parcial, formado por: tablones de madera, amortizables en 10 usos y estructura soporte vertical de puntales metálicos, amortizables en 150 usos; semivigueta pretensada T-12; bovedilla de hormigón, 60x20x25 cm; capa de compresión de 5 cm de espesor, con armadura de reparto formada por malla electrosoldada ME 20x20 Ø 5-5 B 500 T 6x2,20 UNE-EN 10080. Incluso agente filmógeno MasterKure 215 WB "BASF", para el curado de hormigones y morteros.
Incluye: Replanteo del sistema de encofrado. Montaje del sistema de encofrado. Replanteo de la geometría de la planta sobre el encofrado. Colocación de viguetas y bovedillas. Colocación de las armaduras. Vertido y compactación del hormigón. Regleado y nivelación de la capa de compresión. Curado del hormigón. Desmontaje del sistema de encofrado.
Criterio de medición de proyecto: Superficie medida en verdadera magnitud desde las caras exteriores de los zunchos no estructurales, según documentación gráfica de Proyecto, deduciendo los huecos de superficie mayor de 6 m².
Criterio de medición de obra: Se medirá, en verdadera magnitud, desde las caras exteriores de los zunchos no estructurales, la superficie realmente ejecutada según especificaciones de Proyecto, deduciendo los huecos de superficie mayor de 6 m². Se consideran incluidos todos los elementos integrantes de la estructura señalados en los planos y detalles del Proyecto.
Criterio de valoración económica: El precio incluye la elaboración de la ferralla (corte, doblado y conformado de elementos) en taller industrial y el montaje en el lugar definitivo de su colocación en obra, pero no incluye los pilares ni las vigas.

| Código | Ud | Descripción | Rendimiento | Precio | Importe |
|---|---|---|---|---|---|
| mt50spa052b | m | Tablón de madera de pino, de 20x7,2 cm. (material) | 0.040 | 5.27 | 0.21 |
| mt50spa101 | kg | Clavos de acero. (material) | 0.045 | 1.56 | 0.07 |
| mt50spa081a | Ud | Puntal metálico telescópico, de hasta 3 m de altura. (material) | 0.013 | 16.04 | 0.21 |
| mt07bho010d | Ud | Bovedilla de hormigón, 60x20x25 cm. Incluso piezas especiales. (material) | 5.250 | 0.60 | 3.15 |
| mt07vse010a | m | Semivigueta pretensada, T-12, Lmedia = <4 m, según UNE-EN 15037-1. (material) | 0.165 | 3.19 | 0.53 |
| mt07vse010b | m | Semivigueta pretensada, T-12, Lmedia = 4/5 m, según UNE-EN 15037-1. (material) | 0.908 | 3.87 | 3.51 |
| mt07vse010c | m | Semivigueta pretensada, T-12, Lmedia = 5/6 m, según UNE-EN 15037-1. (material) | 0.495 | 4.13 | 2.04 |
| mt07vse010d | m | Semivigueta pretensada, T-12, Lmedia = >6 m, según UNE-EN 15037-1. (material) | 0.083 | 4.52 | 0.38 |
| mt07aco010c | kg | Ferralla elaborada en taller industrial con acero en barras corrugadas, UNE-EN 10080 B 500 S, de varios diámetros. (material) | 2.000 | 0.81 | 1.62 |
| mt08var050 | kg | Alambre galvanizado para atar, de 1,30 mm de diámetro. (material) | 0.020 | 1.10 | 0.02 |
| mt07ame010d | m² | Malla electrosoldada ME 20x20 Ø 5-5 B 500 T 6x2,20 UNE-EN 10080. (material) | 1.100 | 1.35 | 1.49 |
| mt10haf010nga | m³ | Hormigón HA-25/B/20/IIa, fabricado en central. (material) | 0.116 | 76.88 | 8.92 |
| mt08cur020d | l | Agente filmógeno MasterKure 215 WB "BASF", para el curado de hormigones y morteros. (material) | 0.150 | 1.61 | 0.24 |
| mo044 | h | Oficial 1ª encofrador. (mano de obra) | 0.537 | 19.67 | 10.56 |
| mo091 | h | Ayudante encofrador. (mano de obra) | 0.528 | 18.63 | 9.84 |
| mo043 | h | Oficial 1ª ferrallista. (mano de obra) | 0.020 | 19.67 | 0.39 |
| mo090 | h | Ayudante ferrallista. (mano de obra) | 0.020 | 18.63 | 0.37 |
| mo045 | h | Oficial 1ª estructurista, en trabajos de puesta en obra del hormigón. (mano de obra) | 0.035 | 19.67 | 0.69 |
| mo092 | h | Ayudante estructurista, en trabajos de puesta en obra del hormigón. (mano de obra) | 0.138 | 18.63 | 2.57 |
| % | % | Costes directos complementarios | 2 % | 46.81 | 0.94 |
|  |  | Costes directos |  |  | 47.75 |
