# Impermeabilización de depósito de agua potable constituido por muro de superficie lisa de hormigón

- Propiedad del archivo: CYPE INGENIEROS, S.A.
- Formato: FIEBDC-3/2002
- Divisa: EUR
- Costes indirectos: 3.00 %
- IVA: 21.00 %

**NIA200** m² Impermeabilización de depósito de agua potable constituido por muro de superficie lisa de hormigón, elementos prefabricados de hormigón o revocos de mortero rico en cemento, con dos manos de revestimiento sintético impermeabilizante a base de resinas epoxi en dispersión acuosa con endurecedor amínico, MasterSeal M 338 "BASF", con un rendimiento de 0,5 kg/m².
Impermeabilización de depósito de agua potable constituido por muro de superficie lisa de hormigón, elementos prefabricados de hormigón o revocos de mortero rico en cemento, con dos manos de revestimiento sintético impermeabilizante a base de resinas epoxi en dispersión acuosa con endurecedor amínico, MasterSeal M 338 "BASF", con un rendimiento de 0,5 kg/m².
Incluye: Limpieza y preparación de la superficie. Aplicación del impermeabilizante.
Criterio de medición de proyecto: Superficie medida según documentación gráfica de Proyecto.
Criterio de medición de obra: Se medirá la superficie realmente ejecutada según especificaciones de Proyecto.

| Código | Ud | Descripción | Rendimiento | Precio | Importe |
|---|---|---|---|---|---|
| mt15bas260a | kg | Revestimiento sintético impermeabilizante a base de resinas epoxi en dispersión acuosa con endurecedor amínico, MasterSeal M 338 "BASF", color gris, permeable al vapor de agua, impermeable al agua y al dióxido de carbono, con resistencia a las heladas y a la intemperie, con alta resistencia a los agentes químicos y apto para estar en contacto con agua potable, según UNE-EN 1504-2. (material) | 0.500 | 10.13 | 5.07 |
| mo032 | h | Oficial 1ª aplicador de productos impermeabilizantes. (mano de obra) | 0.150 | 18.89 | 2.83 |
| mo070 | h | Ayudante aplicador de productos impermeabilizantes. (mano de obra) | 0.150 | 17.90 | 2.69 |
| % | % | Costes directos complementarios | 2 % | 10.59 | 0.21 |
|  |  | Costes directos |  |  | 10.80 |
