# Cubierta inclinada no transitable

- Propiedad del archivo: CYPE INGENIEROS, S.A.
- Formato: FIEBDC-3/2002
- Divisa: EUR
- Costes indirectos: 3.00 %
- IVA: 21.00 %

**QVE031** m² Cubierta inclinada no transitable, ajardinada extensiva (ecológica), sistema Diadem 150 hasta 20° "PROJAR", con una pendiente media del 8,75%, compuesta de: formación de pendientes (no incluida en este precio); impermeabilización monocapa adherida: lámina de betún modificado con elastómero SBS, LBM(SBS)-50/G-FP, totalmente adherida con soplete; capa separadora bajo aislamiento: geotextil no tejido compuesto por fibras de poliéster unidas por agujeteado, (150 g/m²); aislamiento térmico: panel rígido de poliestireno extruido, de superficie lisa y mecanizado lateral a media madera, de 40 mm de espesor, resistencia a compresión >= 300 kPa; capa separadora bajo protección: filtro Diadem VLF-110 "PROJAR", de geotextil no tejido sintético; capa drenante y retenedora de agua: lámina drenante Diadem DiaDrain 40H "PROJAR"; capa filtrante: filtro Diadem VLF-150 "PROJAR", de geotextil de fibras de polipropileno; capa de cobertura: sustrato CoverPro Flora "PROJAR", de 80 mm de espesor, y plantas con cepellón plano "PROJAR".
Cubierta inclinada no transitable, ajardinada extensiva (ecológica), sistema Diadem 150 hasta 20° "PROJAR", con una pendiente media del 8,75%, sobre base resistente. FORMACIÓN DE PENDIENTES: (no incluida en este precio), con una capa de regularización de mortero de cemento, industrial, M-5, de 2 cm de espesor y acabado fratasado; IMPERMEABILIZACIÓN: tipo monocapa, adherida, formada por una lámina de betún modificado con elastómero SBS, LBM(SBS)-50/G-FP, con armadura de fieltro de poliéster reforzado y estabilizado de 150 g/m², con autoprotección mineral de color verde, con resistencia a la penetración de raíces, totalmente adherida con soplete; CAPA SEPARADORA BAJO AISLAMIENTO: geotextil no tejido compuesto por fibras de poliéster unidas por agujeteado, (150 g/m²); AISLAMIENTO TÉRMICO: panel rígido de poliestireno extruido, de superficie lisa y mecanizado lateral a media madera, de 40 mm de espesor, resistencia a compresión >= 300 kPa, resistencia térmica 1,2 m²K/W, conductividad térmica 0,034 W/(mK), con fijación mecánica; CAPA SEPARADORA BAJO PROTECCIÓN: filtro Diadem VLF-110 "PROJAR", de geotextil no tejido sintético, compuesto por fibras de polipropileno unidas por agujeteado, resistencia a la tracción longitudinal 8 kN/m, resistencia CBR a punzonamiento 1,24 kN y masa superficial 105 g/m²; CAPA DRENANTE Y RETENEDORA DE AGUA: lámina drenante Diadem DiaDrain 40H "PROJAR" de poliestireno reciclado de alto impacto (HIPS), con nódulos de 40 mm de altura y perforaciones en la parte superior, colocada sobre la capa filtrante, solapando dos nódulos; CAPA FILTRANTE: filtro Diadem VLF-150 "PROJAR", de geotextil de fibras de polipropileno; CAPA DE COBERTURA: sustrato CoverPro Flora "PROJAR", compuesto de cerámica seleccionada triturada, roca volcánica o arena de sílice y otros componentes vegetales; con pH de 8, de 80 mm de espesor, y plantas con cepellón plano "PROJAR", con 4 o más especies distintas de sedum. Incluso cantos rodados para el relleno del espacio entre el borde de la cubierta y la vegetación.
Incluye: Limpieza de la superficie soporte. Vertido, extendido y regleado de la capa de mortero de regularización. Limpieza y preparación de la superficie. Colocación de la impermeabilización. Taladro y anclaje del aislamiento. Colocación de la capa separadora bajo protección. Colocación de la capa drenante y retenedora de agua. Colocación de la capa filtrante. Colocación del sustrato. Colocación de la vegetación. Ejecución de cumbreras, limatesas, aleros y bordes libres. Relleno del espacio entre el borde de la cubierta y la vegetación con cantos rodados.
Criterio de medición de proyecto: Superficie del faldón medida en verdadera magnitud, según documentación gráfica de Proyecto. Incluyendo formación de cumbreras, limatesas, aleros y bordes libres. No se incluyen formación de limahoyas, aleros decorativos ni encuentros de faldones con paramentos verticales, chimeneas, ventanas o conductos de ventilación.
Criterio de medición de obra: Se medirá, en verdadera magnitud, la superficie realmente ejecutada según especificaciones de Proyecto. Incluyendo formación de cumbreras, limatesas, aleros y bordes libres. No se incluyen formación de limahoyas, aleros decorativos ni encuentros de faldones con paramentos verticales, chimeneas, ventanas o conductos de ventilación.

| Código | Ud | Descripción | Rendimiento | Precio | Importe |
|---|---|---|---|---|---|
| mt09mif010ca | t | Mortero industrial para albañilería, de cemento, color gris, categoría M-5 (resistencia a compresión 5 N/mm²), suministrado en sacos, según UNE-EN 998-2. (material) | 0.038 | 33.86 | 1.29 |
| mt14iea020c | kg | Emulsión asfáltica aniónica con cargas tipo EB, según UNE 104231. (material) | 0.300 | 1.46 | 0.44 |
| mt14lga010oc | m² | Lámina de betún modificado con elastómero SBS, LBM(SBS)-50/G-FP, de 3,5 mm de espesor, masa nominal 5 kg/m², con armadura de fieltro de poliéster reforzado y estabilizado de 150 g/m², con autoprotección mineral de color verde, con resistencia a la penetración de raíces. Según UNE-EN 13707. (material) | 1.100 | 6.43 | 7.07 |
| mt14gsa020bc | m² | Geotextil no tejido compuesto por fibras de poliéster unidas por agujeteado, con una resistencia a la tracción longitudinal de 1,88 kN/m, una resistencia a la tracción transversal de 1,49 kN/m, una apertura de cono al ensayo de perforación dinámica según UNE-EN ISO 13433 inferior a 40 mm, resistencia CBR a punzonamiento 0,3 kN y una masa superficial de 150 g/m², según UNE-EN 13252. (material) | 1.050 | 0.52 | 0.55 |
| mt16pxa010ab | m² | Panel rígido de poliestireno extruido, según UNE-EN 13164, de superficie lisa y mecanizado lateral a media madera, de 40 mm de espesor, resistencia a compresión >= 300 kPa, resistencia térmica 1,2 m²K/W, conductividad térmica 0,034 W/(mK), Euroclase E de reacción al fuego según UNE-EN 13501-1, con código de designación XPS-EN 13164-T1-CS(10/Y)300-DS(70,90)-DLT(2)5-CC(2/1,5/50)125-WL(T)0,7-WD(V)3-FTCD1. (material) | 1.050 | 2.80 | 2.94 |
| mt14lbp050a | m² | Filtro Diadem VLF-110 "PROJAR", de geotextil no tejido sintético, compuesto por fibras de polipropileno unidas por agujeteado, resistencia a la tracción longitudinal 8 kN/m, resistencia CBR a punzonamiento 1,24 kN y masa superficial 105 g/m², suministrado en rollos. (material) | 1.100 | 0.96 | 1.06 |
| mt14lbp030nb | m² | Lámina drenante y retenedora de agua, Diadem DiaDrain 40H "PROJAR", de poliestireno reciclado de alto impacto (HIPS), con nódulos de 40 mm de altura y perforaciones en la parte superior, resistencia a la compresión 338 kN/m², retención de agua 19,59 l/m², capacidad de drenaje 1,01 l/(s·m) con una pendiente del 2%, suministrada en placas de 204x104 cm. (material) | 1.100 | 13.03 | 14.33 |
| mt14lbp050e | m² | Filtro Diadem VLF-150 "PROJAR", de geotextil no tejido sintético, compuesto por fibras de polipropileno unidas por agujeteado, resistencia a la tracción longitudinal 12 kN/m, resistencia CBR a punzonamiento 1,8 kN y masa superficial 150 g/m², suministrado en rollos. (material) | 1.100 | 1.29 | 1.42 |
| mt48sap010a | m³ | Sustrato CoverPro Flora "PROJAR", compuesto de cerámica seleccionada triturada, roca volcánica o arena de sílice y otros componentes vegetales; con pH de 8, suministrado en sacos Big Bag, para cubiertas verdes. (material) | 0.092 | 62.82 | 5.78 |
| mt48tsp010a | m² | Plantas con cepellón plano "PROJAR", suministradas en bandejas de 40 piezas con 4 o más especies distintas de sedum, para cubiertas verdes. (material) | 1.000 | 6.50 | 6.50 |
| mt01arc010 | t | Cantos rodados lavados, de granulometría comprendida entre 16 y 32 mm. (material) | 0.040 | 21.23 | 0.85 |
| mo020 | h | Oficial 1ª construcción. (mano de obra) | 1.251 | 18.89 | 23.63 |
| mo113 | h | Peón ordinario construcción. (mano de obra) | 1.251 | 17.67 | 22.11 |
| mo029 | h | Oficial 1ª aplicador de láminas impermeabilizantes. (mano de obra) | 0.244 | 18.89 | 4.61 |
| mo067 | h | Ayudante aplicador de láminas impermeabilizantes. (mano de obra) | 0.244 | 17.90 | 4.37 |
| mo040 | h | Oficial 1ª jardinero. (mano de obra) | 0.429 | 18.89 | 8.10 |
| mo086 | h | Ayudante jardinero. (mano de obra) | 0.429 | 17.90 | 7.68 |
| % | % | Costes directos complementarios | 2 % | 112.73 | 2.25 |
|  |  | Costes directos |  |  | 114.98 |
