# Pilar de sección circular de hormigón visto

- Propiedad del archivo: CYPE INGENIEROS, S.A.
- Formato: FIEBDC-3/2002
- Divisa: EUR
- Costes indirectos: 3.00 %
- IVA: 21.00 %

## E Estructuras

### EH Hormigón armado

#### EHS Pilares

**EHS016** m³ Pilar de sección circular de hormigón visto, de 30 cm de diámetro medio, realizado con hormigón HA-25/B/20/IIa fabricado en central, y vertido con cubilote, y acero UNE-EN 10080 B 500 S, con una cuantía aproximada de 120 kg/m³; montaje y desmontaje de sistema de encofrado con acabado visto con textura lisa, en planta de hasta 3 m de altura libre, formado por: superficie encofrante de moldes cilíndricos de bandas de papel kraft, aluminio y polietileno, de un solo uso y estructura soporte vertical de puntales metálicos, amortizables en 150 usos. Incluso alambre de atar y separadores y agente filmógeno MasterKure 220 WB "BASF", para el curado de hormigones y morteros.
Pilar de sección circular de hormigón visto, de 30 cm de diámetro medio, realizado con hormigón HA-25/B/20/IIa fabricado en central, y vertido con cubilote, y acero UNE-EN 10080 B 500 S, con una cuantía aproximada de 120 kg/m³; montaje y desmontaje de sistema de encofrado con acabado visto con textura lisa, en planta de hasta 3 m de altura libre, formado por: superficie encofrante de moldes cilíndricos de bandas de papel kraft, aluminio y polietileno, de un solo uso y estructura soporte vertical de puntales metálicos, amortizables en 150 usos. Incluso alambre de atar y separadores y agente filmógeno MasterKure 220 WB "BASF", para el curado de hormigones y morteros.
Incluye: Replanteo. Colocación de las armaduras con separadores homologados. Montaje del sistema de encofrado. Vertido y compactación del hormigón. Desmontaje del sistema de encofrado. Curado del hormigón.
Criterio de medición de proyecto: Volumen medido según documentación gráfica de Proyecto.
Criterio de medición de obra: Se medirá el volumen realmente ejecutado según especificaciones de Proyecto.
Criterio de valoración económica: El precio incluye la elaboración de la ferralla (corte, doblado y conformado de elementos) en taller industrial y el montaje en el lugar definitivo de su colocación en obra.

| Código | Ud | Descripción | Rendimiento | Precio | Importe |
|---|---|---|---|---|---|
| mt07sep010ac | Ud | Separador homologado de plástico para armaduras de pilares de varios diámetros. (material) | 12.000 | 0.07 | 0.84 |
| mt07aco010c | kg | Ferralla elaborada en taller industrial con acero en barras corrugadas, UNE-EN 10080 B 500 S, de varios diámetros. (material) | 120.000 | 0.81 | 97.20 |
| mt08var050 | kg | Alambre galvanizado para atar, de 1,30 mm de diámetro. (material) | 0.600 | 1.10 | 0.66 |
| mt08tub020id | m² | Molde cilíndrico desechable de bandas de papel kraft, aluminio y polietileno en espiral, para encofrado de pilares de hormigón, de hasta 3 m de altura y 30 cm de diámetro medio, para acabado visto del hormigón. Incluso accesorios de montaje. (material) | 13.333 | 14.02 | 186.93 |
| mt50spa081a | Ud | Puntal metálico telescópico, de hasta 3 m de altura. (material) | 0.099 | 16.04 | 1.59 |
| mt10haf010nga | m³ | Hormigón HA-25/B/20/IIa, fabricado en central. (material) | 1.050 | 76.88 | 80.72 |
| mt08cur010g | l | Agente filmógeno MasterKure 220 WB "BASF", para el curado de hormigones y morteros, con acabado visto. (material) | 2.000 | 3.33 | 6.66 |
| op00ciz020 |  | Cizalla para acero en barras corrugadas. | 1.000 | 0.00 | 0.00 |
| op00ata010 |  | Atadora de ferralla. | 1.000 | 0.00 | 0.00 |
| au00auh010 |  | Cubilote. | 1.000 | 0.00 | 0.00 |
| au00auh040 |  | Vibrador de hormigón, eléctrico. | 1.000 | 0.00 | 0.00 |
| au00auh030 |  | Castillete de hormigonado. | 1.000 | 0.00 | 0.00 |
| mo044 | h | Oficial 1ª encofrador. (mano de obra) | 2.710 | 19.67 | 53.31 |
| mo091 | h | Ayudante encofrador. (mano de obra) | 2.710 | 18.63 | 50.49 |
| mo043 | h | Oficial 1ª ferrallista. (mano de obra) | 0.828 | 19.67 | 16.29 |
| mo090 | h | Ayudante ferrallista. (mano de obra) | 0.828 | 18.63 | 15.43 |
| mo045 | h | Oficial 1ª estructurista, en trabajos de puesta en obra del hormigón. (mano de obra) | 0.419 | 19.67 | 8.24 |
| mo092 | h | Ayudante estructurista, en trabajos de puesta en obra del hormigón. (mano de obra) | 1.688 | 18.63 | 31.45 |
| % | % | Costes directos complementarios | 2 % | 549.81 | 11.00 |
|  |  | Costes directos |  |  | 560.81 |
