# Aplicación manual de mortero a base de cemento hidráulico

- Propiedad del archivo: CYPE INGENIEROS, S.A.
- Formato: FIEBDC-3/2002
- Divisa: EUR
- Costes indirectos: 3.00 %
- IVA: 21.00 %

## E Estructuras

### EH Hormigón armado

#### EHY Reparaciones

**EHY029** m² Aplicación manual de mortero a base de cemento hidráulico, tixotrópico, de fraguado rápido (20 minutos) y retracción compensada, MasterEmaco N 352 RS "BASF", con resistencia a compresión a 28 días mayor de 40 N/mm², clase R2, tipo CC, según UNE-EN 1504-3, Euroclase F de reacción al fuego, según UNE-EN 13501-1, compuesto de cementos especiales, áridos seleccionados y resinas, en capa de 10 mm de espesor medio, con acabado superficial fratasado con esponja o fratás, para reparación no estructural de edificios y estructuras de hormigón (coqueras, oquedades, nidos de gravas, etc.).
Aplicación manual de mortero a base de cemento hidráulico, tixotrópico, de fraguado rápido (20 minutos) y retracción compensada, MasterEmaco N 352 RS "BASF", con resistencia a compresión a 28 días mayor de 40 N/mm², clase R2, tipo CC, según UNE-EN 1504-3, Euroclase F de reacción al fuego, según UNE-EN 13501-1, compuesto de cementos especiales, áridos seleccionados y resinas, en capa de 10 mm de espesor medio, con acabado superficial fratasado con esponja o fratás, para reparación no estructural de edificios y estructuras de hormigón (coqueras, oquedades, nidos de gravas, etc.).
Incluye: Humectación de la superficie soporte. Preparación de la mezcla. Aplicación del producto. Perfilado de aristas. Curado.
Criterio de medición de proyecto: Superficie medida según documentación gráfica de Proyecto.
Criterio de medición de obra: Se medirá la superficie realmente ejecutada según especificaciones de Proyecto.

| Código | Ud | Descripción | Rendimiento | Precio | Importe |
|---|---|---|---|---|---|
| mt09reh095g | kg | Mortero a base de cemento hidráulico, tixotrópico, de fraguado rápido (20 minutos) y retracción compensada, MasterEmaco N 352 RS "BASF", con resistencia a compresión a 28 días mayor de 40 N/mm², clase R2, tipo CC, según UNE-EN 1504-3, Euroclase F de reacción al fuego, según UNE-EN 13501-1, compuesto de cementos especiales, áridos seleccionados y resinas, para reparación no estructural del hormigón. (material) | 18.000 | 1.38 | 24.84 |
| mo020 | h | Oficial 1ª construcción. (mano de obra) | 0.517 | 18.89 | 9.77 |
| mo113 | h | Peón ordinario construcción. (mano de obra) | 0.517 | 17.67 | 9.14 |
| % | % | Costes directos complementarios | 2 % | 43.75 | 0.88 |
|  |  | Costes directos |  |  | 44.63 |
