# Reparación no estructural en edificios y estructuras de hormigón (coqueras

- Propiedad del archivo: CYPE INGENIEROS, S.A.
- Formato: FIEBDC-3/2002
- Divisa: EUR
- Costes indirectos: 3.00 %
- IVA: 21.00 %

## E Estructuras

### EH Hormigón armado

#### EHY Reparaciones

**EHY030** m² Reparación no estructural en edificios y estructuras de hormigón (coqueras, oquedades, nidos de gravas, etc.) mediante aplicación manual de mortero modificado con polímeros, de nivelación superficial, MasterEmaco N 5200 "BASF", con una resistencia a compresión a 28 días mayor o igual a 31 N/mm², clase R2 según UNE-EN 1504-3, en capa de 20 mm de espesor medio, acabado fratasado.
Aplicación manual de mortero modificado con polímeros, de nivelación superficial, MasterEmaco N 5200 "BASF", con una resistencia a compresión a 28 días mayor o igual a 31 N/mm², clase R2 según UNE-EN 1504-3, en capa de 20 mm de espesor medio, para reparación no estructural de edificios y estructuras de hormigón (coqueras, oquedades, nidos de gravas, etc.). Incluso p/p de humectación previa de la superficie de hormigón, preparación de la mezcla, perfilado de aristas, acabado superficial fratasado con esponja o fratás y curado.
Incluye: Humectación de la superficie soporte. Preparación de la mezcla. Aplicación del producto. Curado.
Criterio de medición de proyecto: Superficie medida según documentación gráfica de Proyecto.
Criterio de medición de obra: Se medirá la superficie realmente ejecutada según especificaciones de Proyecto.

| Código | Ud | Descripción | Rendimiento | Precio | Importe |
|---|---|---|---|---|---|
| mt09reh080b | kg | Mortero modificado con polímeros, de nivelación superficial, MasterEmaco N 5200 "BASF", con una resistencia a compresión a 28 días mayor o igual a 31 N/mm², clase R2 según UNE-EN 1504-3, para reparación no estructural del hormigón. (material) | 30.000 | 1.58 | 47.40 |
| mt08aaa010a | m³ | Agua. (material) | 0.004 | 1.50 | 0.01 |
| mo020 | h | Oficial 1ª construcción. (mano de obra) | 0.528 | 17.24 | 9.10 |
| mo113 | h | Peón ordinario construcción. (mano de obra) | 0.528 | 15.92 | 8.41 |
| % | % | Costes directos complementarios | 2 % | 64.92 | 1.30 |
|  |  | Costes directos |  |  | 66.22 |
