# Aplicación manual de mortero de fraguado rápido (6 minutos)

- Propiedad del archivo: CYPE INGENIEROS, S.A.
- Formato: FIEBDC-3/2002
- Divisa: EUR
- Costes indirectos: 3.00 %
- IVA: 21.00 %

## E Estructuras

### EH Hormigón armado

#### EHY Reparaciones

**EHY031** m² Aplicación manual de mortero de fraguado rápido (6 minutos), con una resistencia a compresión a 28 días mayor o igual a 10 N/mm², clase R1 según UNE-EN 1504-3, a base de cementos de alta resistencia, áridos silíceos seleccionados y aditivos específicos, en capa de 7 mm de espesor medio, con acabado superficial fratasado con esponja o fratás, para reparación no estructural de edificios y estructuras de hormigón (coqueras, oquedades, nidos de gravas, etc.).
Aplicación manual de mortero de fraguado rápido (6 minutos), con una resistencia a compresión a 28 días mayor o igual a 10 N/mm², clase R1 según UNE-EN 1504-3, a base de cementos de alta resistencia, áridos silíceos seleccionados y aditivos específicos, en capa de 7 mm de espesor medio, con acabado superficial fratasado con esponja o fratás, para reparación no estructural de edificios y estructuras de hormigón (coqueras, oquedades, nidos de gravas, etc.).
Incluye: Humectación de la superficie soporte. Preparación de la mezcla. Aplicación del producto. Perfilado de aristas. Curado.
Criterio de medición de proyecto: Superficie medida según documentación gráfica de Proyecto.
Criterio de medición de obra: Se medirá la superficie realmente ejecutada según especificaciones de Proyecto.

| Código | Ud | Descripción | Rendimiento | Precio | Importe |
|---|---|---|---|---|---|
| mt09rep040a | kg | Mortero de fraguado rápido (6 minutos), con una resistencia a compresión a 28 días mayor o igual a 10 N/mm², clase R1 según UNE-EN 1504-3, a base de cementos de alta resistencia, áridos silíceos seleccionados y aditivos específicos, para reparación no estructural del hormigón. (material) | 11.900 | 0.54 | 6.43 |
| mo020 | h | Oficial 1ª construcción. (mano de obra) | 0.496 | 18.89 | 9.37 |
| mo113 | h | Peón ordinario construcción. (mano de obra) | 0.496 | 17.67 | 8.76 |
| % | % | Costes directos complementarios | 2 % | 24.56 | 0.49 |
|  |  | Costes directos |  |  | 25.05 |
