# Aplicación manual de mortero cementoso

- Propiedad del archivo: CYPE INGENIEROS, S.A.
- Formato: FIEBDC-3/2002
- Divisa: EUR
- Costes indirectos: 3.00 %
- IVA: 21.00 %

## E Estructuras

### EH Hormigón armado

#### EHY Reparaciones

**EHY032** l Aplicación manual de mortero cementoso, de alta resistencia mecánica y de fraguado rápido (5 minutos), MasterEmaco N 505 RS "BASF", con una resistencia a compresión a 28 días mayor o igual a 50 N/mm², según UNE-EN 1504-6, compuesto de cementos especiales, áridos seleccionados y aditivos, exento de cloruros, con acabado superficial alisado con llana, para ejecución de anclaje o fijación en reparación no estructural de edificios y estructuras de hormigón.
Aplicación manual de mortero cementoso, de alta resistencia mecánica y de fraguado rápido (5 minutos), MasterEmaco N 505 RS "BASF", con una resistencia a compresión a 28 días mayor o igual a 50 N/mm², según UNE-EN 1504-6, compuesto de cementos especiales, áridos seleccionados y aditivos, exento de cloruros, con acabado superficial alisado con llana, para ejecución de anclaje o fijación en reparación no estructural de edificios y estructuras de hormigón.
Incluye: Humectación de la superficie soporte. Preparación de la mezcla. Aplicación del producto. Curado.
Criterio de medición de proyecto: Volumen medido según documentación gráfica de Proyecto.
Criterio de medición de obra: Se medirá el volumen realmente ejecutado según especificaciones de Proyecto.

| Código | Ud | Descripción | Rendimiento | Precio | Importe |
|---|---|---|---|---|---|
| mt09reh096g | kg | Mortero cementoso, de alta resistencia mecánica y de fraguado rápido (5 minutos), MasterEmaco N 505 RS "BASF", con una resistencia a compresión a 28 días mayor o igual a 50 N/mm², según UNE-EN 1504-6, con resistencia a la intemperie y alta resistencia a ciclos de congelamiento y deshielo, para anclajes y fijaciones en reparaciones no estructurales del hormigón. (material) | 2.100 | 1.60 | 3.36 |
| mo020 | h | Oficial 1ª construcción. (mano de obra) | 0.031 | 18.56 | 0.58 |
| mo113 | h | Peón ordinario construcción. (mano de obra) | 0.031 | 17.28 | 0.54 |
| % | % | Costes directos complementarios | 2 % | 4.48 | 0.09 |
|  |  | Costes directos |  |  | 4.57 |
