# Reparación integral de junta de dilatación de estructura de hormigón

- Propiedad del archivo: CYPE INGENIEROS, S.A.
- Formato: FIEBDC-3/2002
- Divisa: EUR
- Costes indirectos: 3.00 %
- IVA: 21.00 %

## E Estructuras

### EH Hormigón armado

#### EHY Reparaciones

**EHY041** m Reparación integral de junta de dilatación de estructura de hormigón, aplicando 6 kg/m de mortero fluido, de fraguado rápido (40 minutos), reforzado con fibras de acero, MasterEmaco T 1400 FR "BASF", con una resistencia a compresión a 28 días mayor o igual a 91 N/mm² y un módulo de elasticidad mayor o igual a 40000 N/mm², clase R4, tipo CC, según UNE-EN 1504-3, Euroclase A1 de reacción al fuego, según UNE-EN 13501-1, compuesto de cementos especiales, áridos seleccionados, resinas y fibras de acero, con un tamaño máximo de partícula de 3 mm, en una franja aproximada de 5 cm a cada lado de la junta, previo picado de la superficie soporte.
Reparación integral de junta de dilatación de estructura de hormigón, aplicando 6 kg/m de mortero fluido, de fraguado rápido (40 minutos), reforzado con fibras de acero, MasterEmaco T 1400 FR "BASF", con una resistencia a compresión a 28 días mayor o igual a 91 N/mm² y un módulo de elasticidad mayor o igual a 40000 N/mm², clase R4, tipo CC, según UNE-EN 1504-3, Euroclase A1 de reacción al fuego, según UNE-EN 13501-1, compuesto de cementos especiales, áridos seleccionados, resinas y fibras de acero, con un tamaño máximo de partícula de 3 mm, en una franja aproximada de 5 cm a cada lado de la junta, previo picado de la superficie soporte.
Incluye: Picado de la superficie del hormigón. Limpieza. Colocación del encofrado para formación de junta. Preparación de las mezclas. Aplicación del mortero de reparación. Perfilado de bordes. Curado. Retirada y acopio de los restos generados. Carga manual de los restos generados sobre camión o contenedor.
Criterio de medición de proyecto: Longitud medida según documentación gráfica de Proyecto.
Criterio de medición de obra: Se medirá la longitud realmente ejecutada según especificaciones de Proyecto.

| Código | Ud | Descripción | Rendimiento | Precio | Importe |
|---|---|---|---|---|---|
| mt09reh140J | kg | Mortero fluido, de fraguado rápido (40 minutos), reforzado con fibras de acero, MasterEmaco T 1400 FR "BASF", con una resistencia a compresión a 28 días mayor o igual a 91 N/mm² y un módulo de elasticidad mayor o igual a 40000 N/mm², clase R4, tipo CC, según UNE-EN 1504-3, Euroclase A1 de reacción al fuego, según UNE-EN 13501-1, compuesto de cementos especiales, áridos seleccionados, resinas y fibras de acero, con un tamaño máximo de partícula de 3 mm, con resistencia a los sulfatos y al agua de mar y alta resistencia a ciclos de congelamiento y deshielo y a los hidrocarburos. (material) | 6.000 | 1.94 | 11.64 |
| mq05mai040 | h | Martillo eléctrico. (maquinaria) | 0.185 | 2.80 | 0.52 |
| mo020 | h | Oficial 1ª construcción. (mano de obra) | 0.308 | 18.89 | 5.82 |
| mo112 | h | Peón especializado construcción. (mano de obra) | 0.308 | 17.97 | 5.53 |
| % | % | Costes directos complementarios | 2 % | 23.51 | 0.47 |
|  |  | Costes directos |  |  | 23.98 |
