# Impermeabilización de muro de hormigón en contacto con el terreno

- Propiedad del archivo: CYPE INGENIEROS, S.A.
- Formato: FIEBDC-3/2002
- Divisa: EUR
- Costes indirectos: 3.00 %
- IVA: 21.00 %

## N Aislamientos e impermeabilizaciones

### NI Impermeabilizaciones

#### NIM Muros en contacto con el terreno

**NIM016** m² Impermeabilización de muro de hormigón en contacto con el terreno, por su cara interior, mediante dos capas de mortero cementoso impermeabilizante flexible bicomponente MasterSeal 550 "BASF", de color gris, (rendimiento: 1,5 kg/m² la primera capa y 1,5 kg/m² la segunda capa).
Impermeabilización de muro de hormigón en contacto con el terreno, por su cara interior, mediante dos capas de mortero cementoso impermeabilizante flexible bicomponente MasterSeal 550 "BASF", de color gris, (rendimiento: 1,5 kg/m² la primera capa y 1,5 kg/m² la segunda capa).
Incluye: Aplicación de la primera capa. Aplicación de la segunda capa.
Criterio de medición de proyecto: Superficie medida según documentación gráfica de Proyecto.
Criterio de medición de obra: Se medirá la superficie realmente ejecutada según especificaciones de Proyecto.

| Código | Ud | Descripción | Rendimiento | Precio | Importe |
|---|---|---|---|---|---|
| mt09bmr220g | kg | Mortero cementoso impermeabilizante flexible bicomponente MasterSeal 550 "BASF", de color gris, con resistencia a los sulfatos, a las heladas y a la intemperie y apto para estar en contacto con agua potable, según UNE-EN 1504-2, Euroclase F de reacción al fuego, para aplicar en interiores y exteriores. (material) | 3.000 | 0.80 | 2.40 |
| mq06pym010 | h | Mezcladora-bombeadora para morteros y yesos proyectados, de 3 m³/h. (maquinaria) | 0.116 | 7.96 | 0.92 |
| mo032 | h | Oficial 1ª aplicador de productos impermeabilizantes. (mano de obra) | 0.093 | 18.89 | 1.76 |
| mo070 | h | Ayudante aplicador de productos impermeabilizantes. (mano de obra) | 0.093 | 17.90 | 1.66 |
| % | % | Costes directos complementarios | 2 % | 6.74 | 0.13 |
|  |  | Costes directos |  |  | 6.87 |
