# Impermeabilización mediante una mano de fondo de pintura impermeabilizante bicomponente

- Propiedad del archivo: CYPE INGENIEROS, S.A.
- Formato: FIEBDC-3/2002
- Divisa: EUR
- Costes indirectos: 3.00 %
- IVA: 21.00 %

## N Aislamientos e impermeabilizaciones

### NI Impermeabilizaciones

#### NIR Revestimientos

**NIR020** m² Impermeabilización mediante una mano de fondo de pintura impermeabilizante bicomponente, MasterSeal M 452 "BASF", a base de resina epoxi y betún, diluida con un 25% de agua, y una mano de acabado con el mismo producto sin diluir, con un rendimiento de 0,25 kg/m² cada mano.
Formación de revestimiento bituminoso mediante la aplicación con brocha, rodillo o pistola, de una mano de fondo de pintura impermeabilizante bicomponente, MasterSeal M 452 "BASF", a base de resina epoxi y betún, diluida con un 25% de agua, y una mano de acabado con el mismo producto sin diluir, con un rendimiento de 0,25 kg/m² cada mano. Incluso p/p de limpieza de la superficie soporte y preparación de la mezcla.
Incluye: Limpieza general de la superficie soporte. Preparación de la mezcla. Aplicación de la mano de fondo. Aplicación de la mano de acabado.
Criterio de medición de proyecto: Superficie medida según documentación gráfica de Proyecto.
Criterio de medición de obra: Se medirá la superficie realmente ejecutada según especificaciones de Proyecto.

| Código | Ud | Descripción | Rendimiento | Precio | Importe |
|---|---|---|---|---|---|
| mt27upx200d | kg | Pintura impermeabilizante bicomponente, MasterSeal M 452 "BASF", a base de resina epoxi y betún, según UNE-EN 1504-2, para aplicar con brocha, rodillo o pistola. (material) | 0.500 | 5.43 | 2.72 |
| mo032 | h | Oficial 1ª aplicador de productos impermeabilizantes. (mano de obra) | 0.165 | 17.54 | 2.89 |
| mo070 | h | Ayudante aplicador de productos impermeabilizantes. (mano de obra) | 0.165 | 16.43 | 2.71 |
| % | % | Costes directos complementarios | 2 % | 8.32 | 0.17 |
|  |  | Costes directos |  |  | 8.49 |
