# Cubierta plana transitable

- Propiedad del archivo: CYPE INGENIEROS, S.A.
- Formato: FIEBDC-3/2002
- Divisa: EUR
- Costes indirectos: 3.00 %
- IVA: 21.00 %

## Q Cubiertas

### QV Sistemas de cubiertas verdes

#### QVE Extensivas

**QVE030** m² Cubierta plana transitable, no ventilada, ajardinada extensiva (ecológica), sistema Diadem 150 "PROJAR", compuesta de: formación de pendientes: arcilla expandida, vertida en seco y consolidada en su superficie con lechada de cemento, con espesor medio de 10 cm, con capa de regularización de mortero de cemento, industrial, M-5 de 4 cm de espesor; impermeabilización bicapa adherida: lámina de betún modificado con elastómero SBS, LBM(SBS)-30-FV y lámina de betún modificado con elastómero SBS, LBM(SBS)-50/G-FP, totalmente adheridas con soplete, sin coincidir sus juntas; capa separadora bajo protección: fieltro de protección Diadem VLU-300 "PROJAR", de geotextil no tejido sintético, con una masa superficial de 300 g/m²; membrana antirraíces flexible de polietileno de baja densidad (LDPE), Diadem FLW-400 "PROJAR", color negro; capa drenante y retenedora de agua: lámina drenante Diadem DiaDrain 25H "PROJAR"; capa filtrante: filtro Diadem VLF-150 "PROJAR", de geotextil de fibras de polipropileno; capa de protección: sustrato CoverPro Flora "PROJAR", de 80 mm de espesor, plantas con cepellón plano "PROJAR".
Cubierta plana transitable, no ventilada, ajardinada extensiva (ecológica), sistema Diadem 150 "PROJAR", pendiente del 1% al 5%. FORMACIÓN DE PENDIENTES: mediante encintado de limatesas, limahoyas y juntas con maestras de ladrillo cerámico hueco doble y capa de arcilla expandida, vertida en seco y consolidada en su superficie con lechada de cemento, proporcionando una resistencia a compresión de 1 MPa y con una conductividad térmica de 0,087 W/(mK), con espesor medio de 10 cm; con capa de regularización de mortero de cemento, industrial, M-5 de 4 cm de espesor, acabado fratasado; IMPERMEABILIZACIÓN: tipo bicapa, adherida, compuesta por una lámina de betún modificado con elastómero SBS, LBM(SBS)-30-FV, con armadura de fieltro de fibra de vidrio de 60 g/m², de superficie no protegida y una lámina de betún modificado con elastómero SBS, LBM(SBS)-50/G-FP, con armadura de fieltro de poliéster reforzado y estabilizado de 150 g/m², con autoprotección mineral de color verde, con resistencia a la penetración de raíces, totalmente adheridas con soplete, sin coincidir sus juntas; CAPA SEPARADORA BAJO PROTECCIÓN: fieltro de protección Diadem VLU-300 "PROJAR", de geotextil no tejido sintético, compuesto por un 70% de fibras de polietersulfona y un 30% de fibras de polipropileno unidas por agujeteado, termosoldado por ambas caras, de 1,8 mm de espesor, retención de agua 1,56 l/m², permeabilidad al agua 95 mm/s, resistencia a la tracción longitudinal 2,7 kN/m, resistencia CBR a punzonamiento 1 kN y masa superficial 300 g/m²; membrana antirraíces flexible de polietileno de baja densidad (LDPE), Diadem FLW-400 "PROJAR", color negro, para evitar la penetración de raíces en la membrana impermeable; CAPA DRENANTE Y RETENEDORA DE AGUA: lámina drenante Diadem DiaDrain 25H "PROJAR" de poliestireno reciclado de alto impacto (HIPS), con nódulos de 25 mm de altura y perforaciones en la parte superior, colocada sobre la capa filtrante, solapando dos nódulos; CAPA FILTRANTE: filtro Diadem VLF-150 "PROJAR", de geotextil de fibras de polipropileno; CAPA DE PROTECCIÓN: sustrato CoverPro Flora "PROJAR", compuesto de cerámica seleccionada triturada, roca volcánica o arena de sílice y otros componentes vegetales; con pH de 8, de 80 mm de espesor, plantas con cepellón plano "PROJAR", con 4 o más especies distintas de sedum. Incluso cantos rodados para el relleno del espacio entre el borde de la cubierta y la vegetación.
Incluye: Replanteo de los puntos singulares. Replanteo de las pendientes y trazado de limatesas, limahoyas y juntas. Formación de pendientes mediante encintado de limatesas, limahoyas y juntas con maestras de ladrillo. Relleno de juntas con poliestireno expandido. Vertido en seco de la arcilla expandida hasta alcanzar el nivel de coronación de las maestras, y consolidación con lechada de cemento. Vertido, extendido y regleado de la capa de mortero de regularización. Limpieza y preparación de la superficie. Aplicación de la emulsión asfáltica. Colocación de la impermeabilización. Colocación de la capa separadora bajo protección. Colocación de la capa drenante y retenedora de agua. Colocación de la capa filtrante. Colocación del sustrato. Colocación de la vegetación. Relleno del espacio entre el borde de la cubierta y la vegetación con cantos rodados.
Criterio de medición de proyecto: Superficie medida en proyección horizontal, según documentación gráfica de Proyecto, desde las caras interiores de los antepechos o petos perimetrales que la limitan.
Criterio de medición de obra: Se medirá, en proyección horizontal, la superficie realmente ejecutada según especificaciones de Proyecto, desde las caras interiores de los antepechos o petos perimetrales que la limitan.

| Código | Ud | Descripción | Rendimiento | Precio | Importe |
|---|---|---|---|---|---|
| mt04lvc010c | Ud | Ladrillo cerámico hueco doble, para revestir, 24x11,5x9 cm, para uso en fábrica protegida (pieza P), densidad 780 kg/m³, según UNE-EN 771-1. (material) | 3.000 | 0.13 | 0.39 |
| mt01arl030aa | m³ | Arcilla expandida, suministrada en sacos, según UNE-EN 13055-1. (material) | 0.100 | 135.87 | 13.59 |
| mt09lec020b | m³ | Lechada de cemento 1/3 CEM II/B-P 32,5 N. (material) | 0.010 | 105.10 | 1.05 |
| mt08aaa010a | m³ | Agua. (material) | 0.014 | 1.50 | 0.02 |
| mt09mif010ca | t | Mortero industrial para albañilería, de cemento, color gris, categoría M-5 (resistencia a compresión 5 N/mm²), suministrado en sacos, según UNE-EN 998-2. (material) | 0.075 | 33.86 | 2.54 |
| mt16pea020b | m² | Panel rígido de poliestireno expandido, según UNE-EN 13163, mecanizado lateral recto, de 20 mm de espesor, resistencia térmica 0,55 m²K/W, conductividad térmica 0,036 W/(mK), para junta de dilatación. (material) | 0.010 | 1.34 | 0.01 |
| mt14iea020c | kg | Emulsión asfáltica aniónica con cargas tipo EB, según UNE 104231. (material) | 0.300 | 1.46 | 0.44 |
| mt14lba010a | m² | Lámina de betún modificado con elastómero SBS, LBM(SBS)-30-FV, de 2,5 mm de espesor, masa nominal 3 kg/m², con armadura de fieltro de fibra de vidrio de 60 g/m², de superficie no protegida. Según UNE-EN 13707. (material) | 1.100 | 3.54 | 3.89 |
| mt14lga010oc | m² | Lámina de betún modificado con elastómero SBS, LBM(SBS)-50/G-FP, de 3,5 mm de espesor, masa nominal 5 kg/m², con armadura de fieltro de poliéster reforzado y estabilizado de 150 g/m², con autoprotección mineral de color verde, con resistencia a la penetración de raíces. Según UNE-EN 13707. (material) | 1.100 | 6.43 | 7.07 |
| mt14lbp040aa | m² | Fieltro de protección Diadem VLU-300 "PROJAR", de geotextil no tejido sintético, compuesto por un 70% de fibras de polietersulfona y un 30% de fibras de polipropileno unidas por agujeteado, termosoldado por ambas caras, de 1,8 mm de espesor, retención de agua 1,56 l/m², permeabilidad al agua 95 mm/s, resistencia a la tracción longitudinal 2,7 kN/m, resistencia CBR a punzonamiento 1 kN y masa superficial 300 g/m², suministrado en rollos. (material) | 1.100 | 1.35 | 1.49 |
| mt14lbp020a | m² | Membrana antirraíces flexible de polietileno de baja densidad (LDPE), Diadem FLW-400 "PROJAR", color negro, suministrada en rollos de 4x25 m; para cubiertas verdes. (material) | 1.030 | 3.61 | 3.72 |
| mt14lbp030ea | m² | Lámina drenante y retenedora de agua, Diadem DiaDrain 25H "PROJAR", de poliestireno reciclado de alto impacto (HIPS), con nódulos de 25 mm de altura y perforaciones en la parte superior, resistencia a la compresión 322 kN/m², retención de agua 11,8 l/m², capacidad de drenaje 0,57 l/(s·m) con una pendiente del 2%, suministrada en placas de 200x110 cm. (material) | 1.050 | 9.87 | 10.36 |
| mt14lbp050e | m² | Filtro Diadem VLF-150 "PROJAR", de geotextil no tejido sintético, compuesto por fibras de polipropileno unidas por agujeteado, resistencia a la tracción longitudinal 12 kN/m, resistencia CBR a punzonamiento 1,8 kN y masa superficial 150 g/m², suministrado en rollos. (material) | 1.100 | 1.29 | 1.42 |
| mt48sap010a | m³ | Sustrato CoverPro Flora "PROJAR", compuesto de cerámica seleccionada triturada, roca volcánica o arena de sílice y otros componentes vegetales; con pH de 8, suministrado en sacos Big Bag, para cubiertas verdes. (material) | 0.106 | 62.82 | 6.66 |
| mt48tsp010a | m² | Plantas con cepellón plano "PROJAR", suministradas en bandejas de 40 piezas con 4 o más especies distintas de sedum, para cubiertas verdes. (material) | 1.030 | 6.50 | 6.70 |
| mt01arc010 | t | Cantos rodados lavados, de granulometría comprendida entre 16 y 32 mm. (material) | 0.040 | 21.23 | 0.85 |
| op00sop010 |  | Soplete para soldadura de láminas asfálticas. | 1.000 | 0.00 | 0.00 |
| mo020 | h | Oficial 1ª construcción. (mano de obra) | 0.098 | 18.89 | 1.85 |
| mo113 | h | Peón ordinario construcción. (mano de obra) | 0.317 | 17.67 | 5.60 |
| mo029 | h | Oficial 1ª aplicador de láminas impermeabilizantes. (mano de obra) | 0.393 | 18.89 | 7.42 |
| mo067 | h | Ayudante aplicador de láminas impermeabilizantes. (mano de obra) | 0.393 | 17.90 | 7.03 |
| mo040 | h | Oficial 1ª jardinero. (mano de obra) | 0.430 | 18.89 | 8.12 |
| mo086 | h | Ayudante jardinero. (mano de obra) | 0.430 | 17.90 | 7.70 |
| % | % | Costes directos complementarios | 2 % | 97.92 | 1.96 |
|  |  | Costes directos |  |  | 99.88 |
