# Cubierta plana transitable

- Propiedad del archivo: CYPE INGENIEROS, S.A.
- Formato: FIEBDC-3/2002
- Divisa: EUR
- Costes indirectos: 3.00 %
- IVA: 21.00 %

## Q Cubiertas

### QV Sistemas de cubiertas verdes

#### QVI Intensivas

**QVI030** m² Cubierta plana transitable, no ventilada, ajardinada intensiva, sistema Diadem 750 "PROJAR", compuesta de: formación de pendientes: arcilla expandida, vertida en seco y consolidada en su superficie con lechada de cemento, con espesor medio de 10 cm, con capa de regularización de mortero de cemento, industrial, M-5 de 4 cm de espesor; impermeabilización bicapa adherida: lámina de betún modificado con elastómero SBS, LBM(SBS)-30-FV y lámina de betún modificado con elastómero SBS, LBM(SBS)-30-FP, totalmente adheridas con soplete, sin coincidir sus juntas; capa separadora bajo protección: fieltro de protección y retención Diadem VLS-500 "PROJAR", de geotextil no tejido sintético, con una masa superficial de 500 g/m²; membrana antirraíces flexible de policloruro de vinilo plastificado (PVC-P), Diadem FLW-1000 "PROJAR", color marrón; capa drenante y retenedora de agua: lámina drenante Diadem DiaDrain 60H "PROJAR"; capa filtrante: filtro Diadem VLF-200 "PROJAR", de geotextil de fibras de polipropileno; capa de protección: sustrato CoverPro Garden "PROJAR", de 500 mm de espesor.
Cubierta plana transitable, no ventilada, ajardinada intensiva, sistema Diadem 750 "PROJAR", pendiente del 1% al 5%. FORMACIÓN DE PENDIENTES: mediante encintado de limatesas, limahoyas y juntas con maestras de ladrillo cerámico hueco doble y capa de arcilla expandida, vertida en seco y consolidada en su superficie con lechada de cemento, proporcionando una resistencia a compresión de 1 MPa y con una conductividad térmica de 0,087 W/(mK), con espesor medio de 10 cm; con capa de regularización de mortero de cemento, industrial, M-5 de 4 cm de espesor, acabado fratasado; IMPERMEABILIZACIÓN: tipo bicapa, adherida, compuesta por una lámina de betún modificado con elastómero SBS, LBM(SBS)-30-FV, con armadura de fieltro de fibra de vidrio de 60 g/m², de superficie no protegida y una lámina de betún modificado con elastómero SBS, LBM(SBS)-30-FP, con armadura de fieltro de poliéster no tejido de 160 g/m², de superficie no protegida, totalmente adheridas con soplete, sin coincidir sus juntas; CAPA SEPARADORA BAJO PROTECCIÓN: fieltro de protección y retención Diadem VLS-500 "PROJAR", de geotextil no tejido sintético, compuesto por un 70% de fibras de polietersulfona y un 30% de fibras de polipropileno unidas por agujeteado, de 4 mm de espesor, retención de agua 7 l/m², permeabilidad al agua 50 mm/s, resistencia a la tracción longitudinal 4,4 kN/m, resistencia CBR a punzonamiento 3,3 kN y masa superficial 500 g/m²; membrana antirraíces flexible de policloruro de vinilo plastificado (PVC-P), Diadem FLW-1000 "PROJAR", color marrón, para evitar la penetración de raíces en la membrana impermeable; CAPA DRENANTE Y RETENEDORA DE AGUA: lámina drenante Diadem DiaDrain 60H "PROJAR" de poliestireno reciclado de alto impacto (HIPS), con nódulos de 60 mm de altura y perforaciones en toda la superficie, colocada sobre la capa filtrante, solapando dos nódulos; CAPA FILTRANTE: filtro Diadem VLF-200 "PROJAR", de geotextil de fibras de polipropileno; CAPA DE PROTECCIÓN: sustrato CoverPro Garden "PROJAR", compuesto de grava, roca volcánica o arena de sílice y fibra de coco y turba; con pH de 6, de 500 mm de espesor. Incluso cantos rodados para el relleno del espacio entre el borde de la cubierta y la vegetación.
Incluye: Replanteo de los puntos singulares. Replanteo de las pendientes y trazado de limatesas, limahoyas y juntas. Formación de pendientes mediante encintado de limatesas, limahoyas y juntas con maestras de ladrillo. Relleno de juntas con poliestireno expandido. Vertido en seco de la arcilla expandida hasta alcanzar el nivel de coronación de las maestras, y consolidación con lechada de cemento. Vertido, extendido y regleado de la capa de mortero de regularización. Limpieza y preparación de la superficie. Aplicación de la emulsión asfáltica. Colocación de la impermeabilización. Colocación de la capa separadora bajo protección. Colocación de la capa drenante y retenedora de agua. Colocación de la capa filtrante. Colocación del sustrato. Relleno del espacio entre el borde de la cubierta y la vegetación con cantos rodados.
Criterio de medición de proyecto: Superficie medida en proyección horizontal, según documentación gráfica de Proyecto, desde las caras interiores de los antepechos o petos perimetrales que la limitan.
Criterio de medición de obra: Se medirá, en proyección horizontal, la superficie realmente ejecutada según especificaciones de Proyecto, desde las caras interiores de los antepechos o petos perimetrales que la limitan.

| Código | Ud | Descripción | Rendimiento | Precio | Importe |
|---|---|---|---|---|---|
| mt04lvc010c | Ud | Ladrillo cerámico hueco doble, para revestir, 24x11,5x9 cm, para uso en fábrica protegida (pieza P), densidad 780 kg/m³, según UNE-EN 771-1. (material) | 3.000 | 0.13 | 0.39 |
| mt01arl030aa | m³ | Arcilla expandida, suministrada en sacos, según UNE-EN 13055-1. (material) | 0.100 | 135.87 | 13.59 |
| mt09lec020b | m³ | Lechada de cemento 1/3 CEM II/B-P 32,5 N. (material) | 0.010 | 105.10 | 1.05 |
| mt08aaa010a | m³ | Agua. (material) | 0.014 | 1.50 | 0.02 |
| mt09mif010ca | t | Mortero industrial para albañilería, de cemento, color gris, categoría M-5 (resistencia a compresión 5 N/mm²), suministrado en sacos, según UNE-EN 998-2. (material) | 0.075 | 33.86 | 2.54 |
| mt16pea020b | m² | Panel rígido de poliestireno expandido, según UNE-EN 13163, mecanizado lateral recto, de 20 mm de espesor, resistencia térmica 0,55 m²K/W, conductividad térmica 0,036 W/(mK), para junta de dilatación. (material) | 0.010 | 1.34 | 0.01 |
| mt14iea020c | kg | Emulsión asfáltica aniónica con cargas tipo EB, según UNE 104231. (material) | 0.300 | 1.46 | 0.44 |
| mt14lba010a | m² | Lámina de betún modificado con elastómero SBS, LBM(SBS)-30-FV, de 2,5 mm de espesor, masa nominal 3 kg/m², con armadura de fieltro de fibra de vidrio de 60 g/m², de superficie no protegida. Según UNE-EN 13707. (material) | 1.100 | 3.54 | 3.89 |
| mt14lba010c | m² | Lámina de betún modificado con elastómero SBS, LBM(SBS)-30-FP, de 2,5 mm de espesor, masa nominal 3 kg/m², con armadura de fieltro de poliéster no tejido de 160 g/m², de superficie no protegida. Según UNE-EN 13707. (material) | 1.100 | 3.58 | 3.94 |
| mt14lbp020h | m² | Membrana antirraíces flexible de policloruro de vinilo plastificado (PVC-P), Diadem FLW-1000 "PROJAR", color marrón, con resistencia a los productos bituminosos y a los aceites, suministrada en rollos de 6x25 m; para cubiertas verdes. (material) | 1.030 | 10.83 | 11.15 |
| mt14lbp040rc | m² | Fieltro de protección y retención Diadem VLS-500 "PROJAR", de geotextil no tejido sintético, compuesto por un 70% de fibras de polietersulfona y un 30% de fibras de polipropileno unidas por agujeteado, de 4 mm de espesor, retención de agua 7 l/m², permeabilidad al agua 50 mm/s, resistencia a la tracción longitudinal 4,4 kN/m, resistencia CBR a punzonamiento 3,3 kN y masa superficial 500 g/m², suministrado en rollos. (material) | 1.100 | 2.38 | 2.62 |
| mt14lbp030xc | m² | Lámina drenante y retenedora de agua, Diadem DiaDrain 60H "PROJAR", de poliestireno reciclado de alto impacto (HIPS), con nódulos de 60 mm de altura y perforaciones en toda la superficie, resistencia a la compresión 122 kN/m², retención de agua 30,45 l/m², capacidad de drenaje 2,06 l/(s·m) con una pendiente del 2%, Euroclase E de reacción al fuego, según UNE-EN 13501-1, suministrada en placas de 194x94 cm. (material) | 1.050 | 25.51 | 26.79 |
| mt14lbp050i | m² | Filtro Diadem VLF-200 "PROJAR", de geotextil no tejido sintético, compuesto por fibras de polipropileno unidas por agujeteado, resistencia a la tracción longitudinal 16 kN/m, resistencia CBR a punzonamiento 2,35 kN y masa superficial 200 g/m², suministrado en rollos. (material) | 1.100 | 1.62 | 1.78 |
| mt48sap010c | m³ | Sustrato CoverPro Garden "PROJAR", compuesto de grava, roca volcánica o arena de sílice y fibra de coco y turba; con pH de 6, suministrado en sacos Big Bag, para cubiertas verdes. (material) | 0.690 | 65.83 | 45.42 |
| mt01arc010 | t | Cantos rodados lavados, de granulometría comprendida entre 16 y 32 mm. (material) | 0.040 | 21.23 | 0.85 |
| op00sop010 |  | Soplete para soldadura de láminas asfálticas. | 1.000 | 0.00 | 0.00 |
| mo020 | h | Oficial 1ª construcción. (mano de obra) | 0.098 | 18.89 | 1.85 |
| mo113 | h | Peón ordinario construcción. (mano de obra) | 0.317 | 17.67 | 5.60 |
| mo029 | h | Oficial 1ª aplicador de láminas impermeabilizantes. (mano de obra) | 0.393 | 18.89 | 7.42 |
| mo067 | h | Ayudante aplicador de láminas impermeabilizantes. (mano de obra) | 0.393 | 17.90 | 7.03 |
| mo040 | h | Oficial 1ª jardinero. (mano de obra) | 1.395 | 18.89 | 26.35 |
| mo086 | h | Ayudante jardinero. (mano de obra) | 1.395 | 17.90 | 24.97 |
| % | % | Costes directos complementarios | 2 % | 187.70 | 3.75 |
|  |  | Costes directos |  |  | 191.45 |
