# Aplicación manual de dos manos de revestimiento rígido a base de resinas acrílicas en dispersión acuosa

- Propiedad del archivo: CYPE INGENIEROS, S.A.
- Formato: FIEBDC-3/2002
- Divisa: EUR
- Costes indirectos: 3.00 %
- IVA: 21.00 %

**EHO200** m² Aplicación manual de dos manos de revestimiento rígido a base de resinas acrílicas en dispersión acuosa, MasterProtect 320 "BASF", color blanco, acabado mate, textura lisa, (rendimiento: 200 g/m² cada mano), para la protección del hormigón o mortero frente a la carbonatación y ambientes agresivos contaminados.
Aplicación manual de dos manos de revestimiento rígido a base de resinas acrílicas en dispersión acuosa, MasterProtect 320 "BASF", color blanco, acabado mate, textura lisa, (rendimiento: 200 g/m² cada mano), para la protección del hormigón o mortero frente a la carbonatación y ambientes agresivos contaminados.
Incluye: Limpieza de la superficie soporte. Aplicación del producto.
Criterio de medición de proyecto: Superficie medida según documentación gráfica de Proyecto.
Criterio de medición de obra: Se medirá la superficie realmente ejecutada según especificaciones de Proyecto.

| Código | Ud | Descripción | Rendimiento | Precio | Importe |
|---|---|---|---|---|---|
| mt27tsb010sa | kg | Revestimiento rígido a base de resinas acrílicas en dispersión acuosa, MasterProtect 320 "BASF", color blanco, acabado mate, textura lisa, impermeable al dióxido de carbono y permeable al vapor de agua, para la protección de hormigón o mortero, frente a la carbonatación y ambientes agresivos contaminados, según UNE-EN 1504-2. (material) | 0.400 | 5.09 | 2.04 |
| mo020 | h | Oficial 1ª construcción. (mano de obra) | 0.185 | 18.89 | 3.49 |
| mo113 | h | Peón ordinario construcción. (mano de obra) | 0.185 | 17.67 | 3.27 |
| % | % | Costes directos complementarios | 2 % | 8.80 | 0.18 |
|  |  | Costes directos |  |  | 8.98 |
