# Refuerzo de pilar de hormigón armado de 30x30 cm

- Propiedad del archivo: CYPE INGENIEROS, S.A.
- Formato: FIEBDC-3/2002
- Divisa: EUR
- Costes indirectos: 3.00 %
- IVA: 21.00 %

**EHP010** m Refuerzo de pilar de hormigón armado de 30x30 cm, con perfiles de acero S275JR, laminados en caliente, serie L 40x4, con capa de imprimación anticorrosiva, dispuestos en las aristas del pilar y unidos en las cuatro caras mediante presillas metálicas de 20x4 mm, soldadas "in situ", cada 25 cm, con ajuste vertical de los angulares sobre las aristas del soporte empleando adhesivo tixotrópico de dos componentes a base de resina epoxi, MasterBrace ADH 1460 "BASF", hasta asegurar que se encuentran sólidamente adheridas, aporte de material de soldadura según UNE-EN ISO 2560 y soldado del conjunto, asegurándose un efecto de confinamiento activo sobre el hormigón original.
Refuerzo de pilar de hormigón armado de 30x30 cm, con perfiles de acero S275JR, laminados en caliente, serie L 40x4, con capa de imprimación anticorrosiva, dispuestos en las aristas del pilar y unidos en las cuatro caras mediante presillas metálicas de 20x4 mm, soldadas "in situ", cada 25 cm, con ajuste vertical de los angulares sobre las aristas del soporte empleando adhesivo tixotrópico de dos componentes a base de resina epoxi, MasterBrace ADH 1460 "BASF", hasta asegurar que se encuentran sólidamente adheridas, aporte de material de soldadura según UNE-EN ISO 2560 y soldado del conjunto, asegurándose un efecto de confinamiento activo sobre el hormigón original.
Incluye: Replanteo de la posición de los refuerzos y empresillados. Limpieza y saneamiento de las aristas del soporte. Aplicación del adhesivo. Colocación y fijación provisional de los perfiles. Colocación de las presillas con soldadura. Ejecución de las uniones.
Criterio de medición de proyecto: Longitud medida a ejes, según documentación gráfica de Proyecto.
Criterio de medición de obra: Se medirá, a ejes, la longitud realmente ejecutada según especificaciones de Proyecto.

| Código | Ud | Descripción | Rendimiento | Precio | Importe |
|---|---|---|---|---|---|
| mt09reh120d | kg | Adhesivo tixotrópico de dos componentes a base de resina epoxi, MasterBrace ADH 1460 "BASF", para la correcta unión entre el hormigón fresco y el hormigón endurecido o para mejorar la adherencia del hormigón endurecido y el acero, según UNE-EN 1504-7. (material) | 0.480 | 11.18 | 5.37 |
| mt07ala140aga | m | Perfil de acero UNE-EN 10025 S275JR, serie L 40x4, laminado en caliente, para aplicaciones estructurales. Trabajado y montado en taller, para colocar en obra. (material) | 4.400 | 2.61 | 11.48 |
| mt07ala111ba | m | Pletina de acero laminado UNE-EN 10025 S275JR, en perfil plano laminado en caliente, de 20x4 mm, para aplicaciones estructurales. (material) | 5.900 | 0.79 | 4.66 |
| mt27pfi010 | l | Imprimación de secado rápido, formulada con resinas alquídicas modificadas y fosfato de zinc. (material) | 0.024 | 4.80 | 0.12 |
| mq08sol020 | h | Equipo y elementos auxiliares para soldadura eléctrica. (maquinaria) | 0.116 | 3.20 | 0.37 |
| mo047 | h | Oficial 1ª montador de estructura metálica. (mano de obra) | 1.153 | 19.67 | 22.68 |
| mo094 | h | Ayudante montador de estructura metálica. (mano de obra) | 1.153 | 18.63 | 21.48 |
| % | % | Costes directos complementarios | 2 % | 66.16 | 1.32 |
|  |  | Costes directos |  |  | 67.48 |
