# Montaje y desmontaje de sistema de encofrado para formación de viga exenta

- Propiedad del archivo: CYPE INGENIEROS, S.A.
- Formato: FIEBDC-3/2002
- Divisa: EUR
- Costes indirectos: 3.00 %
- IVA: 21.00 %

**EHV016** m² Montaje y desmontaje de sistema de encofrado para formación de viga exenta, recta, de hormigón armado, con acabado visto con textura lisa en planta de hasta 3 m de altura libre, formado por: superficie encofrante de tableros contrachapados fenólicos de madera de pino, reforzados con varillas y perfiles, amortizables en 20 usos; estructura soporte horizontal de sopandas metálicas y accesorios de montaje, amortizables en 150 usos y estructura soporte vertical de puntales metálicos, amortizables en 150 usos. Incluso líquido desencofrante MasterFinish RL 211 "BASF", para evitar la adherencia del hormigón al encofrado.
Montaje y desmontaje de sistema de encofrado para formación de viga exenta, recta, de hormigón armado, con acabado visto con textura lisa en planta de hasta 3 m de altura libre, formado por: superficie encofrante de tableros contrachapados fenólicos de madera de pino, reforzados con varillas y perfiles, amortizables en 20 usos; estructura soporte horizontal de sopandas metálicas y accesorios de montaje, amortizables en 150 usos y estructura soporte vertical de puntales metálicos, amortizables en 150 usos. Incluso líquido desencofrante MasterFinish RL 211 "BASF", para evitar la adherencia del hormigón al encofrado.
Incluye: Replanteo. Montaje del sistema de encofrado. Colocación de elementos de sustentación, fijación y apuntalamiento. Aplomado y nivelación del encofrado. Humectación del encofrado. Desmontaje del sistema de encofrado. Limpieza y almacenamiento del encofrado.
Criterio de medición de proyecto: Superficie de encofrado en contacto con el hormigón, medida según documentación gráfica de Proyecto.
Criterio de medición de obra: Se medirá la superficie de encofrado en contacto con el hormigón realmente ejecutada según especificaciones de Proyecto.

| Código | Ud | Descripción | Rendimiento | Precio | Importe |
|---|---|---|---|---|---|
| mt08eft025a | m² | Tablero contrachapado fenólico de madera de pino, de 22 mm de espesor, reforzado con varillas y perfiles. (material) | 0.058 | 50.78 | 2.95 |
| mt08eva030 | m² | Estructura soporte para encofrado recuperable, compuesta de: sopandas metálicas y accesorios de montaje. (material) | 0.008 | 85.00 | 0.68 |
| mt50spa081a | Ud | Puntal metálico telescópico, de hasta 3 m de altura. (material) | 0.027 | 16.04 | 0.43 |
| mt08cim030b | m³ | Madera de pino. (material) | 0.003 | 238.16 | 0.71 |
| mt08var060 | kg | Puntas de acero de 20x100 mm. (material) | 0.040 | 7.00 | 0.28 |
| mt08dba010e | l | Agente desmoldeante biodegradable en fase acuosa MasterFinish RL 211 "BASF", para hormigones con acabado visto. (material) | 0.013 | 6.21 | 0.08 |
| mo044 | h | Oficial 1ª encofrador. (mano de obra) | 0.986 | 19.67 | 19.39 |
| mo091 | h | Ayudante encofrador. (mano de obra) | 0.986 | 18.63 | 18.37 |
| % | % | Costes directos complementarios | 2 % | 42.89 | 0.86 |
|  |  | Costes directos |  |  | 43.75 |
