# Aplicación manual de impregnación hidrofugante incolora inhibidora de la corrosión

- Propiedad del archivo: CYPE INGENIEROS, S.A.
- Formato: FIEBDC-3/2002
- Divisa: EUR
- Costes indirectos: 3.00 %
- IVA: 21.00 %

**EHY052** m² Aplicación manual de impregnación hidrofugante incolora inhibidora de la corrosión, MasterProtect 8000 CI "BASF", de baja viscosidad, a base de silano e inhibidores de corrosión organofuncionales, sobre superficie de hormigón armado, para la obtención de una capa protectora frente a la corrosión de las armaduras y permeable al vapor de agua, aplicada con brocha o rodillo en dos capas, con 0,33 l/m² de consumo medio por capa.
Aplicación manual de impregnación hidrofugante incolora inhibidora de la corrosión, MasterProtect 8000 CI "BASF", de baja viscosidad, a base de silano e inhibidores de corrosión organofuncionales, sobre superficie de hormigón armado, para la obtención de una capa protectora frente a la corrosión de las armaduras y permeable al vapor de agua, aplicada con brocha o rodillo en dos capas, con 0,33 l/m² de consumo medio por capa.
Incluye: Limpieza de la superficie soporte. Aplicación del producto.
Criterio de medición de proyecto: Superficie medida según documentación gráfica de Proyecto.
Criterio de medición de obra: Se medirá la superficie realmente ejecutada según especificaciones de Proyecto.

| Código | Ud | Descripción | Rendimiento | Precio | Importe |
|---|---|---|---|---|---|
| mt27tsb020d | l | Impregnación hidrofugante incolora inhibidora de la corrosión, MasterProtect 8000 CI "BASF", de baja viscosidad, a base de silano e inhibidores de corrosión organofuncionales, permeable al vapor de agua, para la protección frente a la corrosión de elementos de hormigón armado y pretensado, según UNE-EN 1504-2. (material) | 0.660 | 52.50 | 34.65 |
| mo020 | h | Oficial 1ª construcción. (mano de obra) | 0.185 | 18.56 | 3.43 |
| mo113 | h | Peón ordinario construcción. (mano de obra) | 0.185 | 17.28 | 3.20 |
| % | % | Costes directos complementarios | 2 % | 41.28 | 0.83 |
|  |  | Costes directos |  |  | 42.11 |
