# Inyección en fisura con lechada fluida de dos componentes a base de resina epoxi

- Propiedad del archivo: CYPE INGENIEROS, S.A.
- Formato: FIEBDC-3/2002
- Divisa: EUR
- Costes indirectos: 3.00 %
- IVA: 21.00 %

**EHY065** m Inyección en fisura con lechada fluida de dos componentes a base de resina epoxi, MasterInject 1360 "BASF", con endurecedor amínico, sin disolventes, (rendimiento: 0,5 kg/m), aplicada mediante equipo de inyección a baja presión, para reparación estructural en elemento de hormigón.
Inyección en fisura con lechada fluida de dos componentes a base de resina epoxi, MasterInject 1360 "BASF", con endurecedor amínico, sin disolventes, (rendimiento: 0,5 kg/m), aplicada mediante equipo de inyección a baja presión, para reparación estructural en elemento de hormigón.
Incluye: Premezclado de los componentes de la resina. Conexión de la manguera con los inyectores. Inyección mecánica de la lechada. Desconexión de la manguera. Limpieza superficial.
Criterio de medición de proyecto: Longitud medida según documentación gráfica de Proyecto.
Criterio de medición de obra: Se medirá la longitud realmente ejecutada según especificaciones de Proyecto.
Criterio de valoración económica: El precio no incluye la limpieza del interior de la fisura ni la colocación de los inyectores.

| Código | Ud | Descripción | Rendimiento | Precio | Importe |
|---|---|---|---|---|---|
| mt09reh130d | kg | Lechada fluida de dos componentes a base de resina epoxi, MasterInject 1360 "BASF", con endurecedor amínico, sin disolventes, como relleno transmisor de esfuerzos para inyección de fisuras, secas o húmedas, con una resistencia a tracción superior a 2,5 N/mm² de más de 0,2 mm de anchura, temperatura de aplicación entre 5°C y 30°C, según UNE-EN 1504-5. (material) | 0.500 | 22.98 | 11.49 |
| mq06eim010 | h | Equipo de inyección manual de morteros fluidos y resinas. (maquinaria) | 0.128 | 1.54 | 0.20 |
| mo020 | h | Oficial 1ª construcción. (mano de obra) | 0.136 | 18.89 | 2.57 |
| mo112 | h | Peón especializado construcción. (mano de obra) | 0.136 | 17.97 | 2.44 |
| % | % | Costes directos complementarios | 2 % | 16.70 | 0.33 |
|  |  | Costes directos |  |  | 17.03 |
