# Inyección en fisura con lechada fluida de dos componentes a base de resina de isocianato

- Propiedad del archivo: CYPE INGENIEROS, S.A.
- Formato: FIEBDC-3/2002
- Divisa: EUR
- Costes indirectos: 3.00 %
- IVA: 21.00 %

**EHY066** m Inyección en fisura con lechada fluida de dos componentes a base de resina de isocianato, MasterInject 1325 "BASF", sin disolventes, (rendimiento: 0,5 kg/m), aplicada mediante equipo de inyección a baja presión, para reparación estructural en elemento de hormigón sumergido o con presencia de agua, sin necesidad de sellar previamente la fisura, que se sellará al contacto de la lechada con el agua presente en el elemento.
Inyección en fisura con lechada fluida de dos componentes a base de resina de isocianato, MasterInject 1325 "BASF", sin disolventes, (rendimiento: 0,5 kg/m), aplicada mediante equipo de inyección a baja presión, para reparación estructural en elemento de hormigón sumergido o con presencia de agua, sin necesidad de sellar previamente la fisura, que se sellará al contacto de la lechada con el agua presente en el elemento.
Incluye: Premezclado de los componentes de la lechada. Conexión de la manguera con los inyectores. Inyección mecánica de la lechada. Desconexión de la manguera. Limpieza superficial.
Criterio de medición de proyecto: Longitud medida según documentación gráfica de Proyecto.
Criterio de medición de obra: Se medirá la longitud realmente ejecutada según especificaciones de Proyecto.
Criterio de valoración económica: El precio no incluye la limpieza del interior de la fisura ni la colocación de los inyectores.

| Código | Ud | Descripción | Rendimiento | Precio | Importe |
|---|---|---|---|---|---|
| mt09reh135g | kg | Lechada fluida de dos componentes a base de resina de isocianato, MasterInject 1325 "BASF", sin disolventes, como relleno expansivo para inyección de fisuras con presencia de agua de más de 1,0 mm de anchura, temperatura de aplicación entre 5°C y 30°C, según UNE-EN 1504-5. (material) | 0.500 | 12.14 | 6.07 |
| mq06eim010 | h | Equipo de inyección manual de morteros fluidos y resinas. (maquinaria) | 0.128 | 1.54 | 0.20 |
| mo020 | h | Oficial 1ª construcción. (mano de obra) | 0.148 | 18.89 | 2.80 |
| mo112 | h | Peón especializado construcción. (mano de obra) | 0.148 | 17.97 | 2.66 |
| % | % | Costes directos complementarios | 2 % | 11.73 | 0.23 |
|  |  | Costes directos |  |  | 11.96 |
