# Sellado impermeabilizante de pasamuros para paso de instalaciones

- Propiedad del archivo: CYPE INGENIEROS, S.A.
- Formato: FIEBDC-3/2002
- Divisa: EUR
- Costes indirectos: 3.00 %
- IVA: 21.00 %

**NIO020** Ud Sellado impermeabilizante de pasamuros para paso de instalaciones, en muro de hormigón, compuesto de cordón de polietileno expandido de celdas cerradas, de sección circular de 50 mm de diámetro, MasterSeal 920 "BASF", colocado en el interior del pasamuros, para fondo de junta; masilla viscoelástica monocomponente, Stopaq FN 2100 H "BASF", aplicada con pistola desde el fondo de junta hacia fuera, para relleno del pasamuros y mortero modificado con polímeros, de nivelación superficial, MasterEmaco N 5100 FC "BASF", con una resistencia a compresión a 28 días mayor o igual a 25 N/mm², clase R2 según UNE-EN 1504-3, aplicado con paleta en capa fina, para revestimiento.
Sellado impermeabilizante de pasamuros para paso de instalaciones, en muro de hormigón, compuesto de cordón de polietileno expandido de celdas cerradas, de sección circular de 50 mm de diámetro, MasterSeal 920 "BASF", colocado en el interior del pasamuros, para fondo de junta; masilla viscoelástica monocomponente, Stopaq FN 2100 H "BASF", aplicada con pistola desde el fondo de junta hacia fuera, para relleno del pasamuros y mortero modificado con polímeros, de nivelación superficial, MasterEmaco N 5100 FC "BASF", con una resistencia a compresión a 28 días mayor o igual a 25 N/mm², clase R2 según UNE-EN 1504-3, aplicado con paleta en capa fina, para revestimiento. Incluso limpieza y preparación de la superficie.
Incluye: Limpieza y preparación de la superficie. Colocación del fondo de junta. Aplicación del material de relleno. Aplicación del revestimiento.
Criterio de medición de proyecto: Número de unidades previstas, según documentación gráfica de Proyecto.
Criterio de medición de obra: Se medirá el número de unidades realmente ejecutadas según especificaciones de Proyecto.

| Código | Ud | Descripción | Rendimiento | Precio | Importe |
|---|---|---|---|---|---|
| mt15bas010p | m | Cordón de polietileno expandido de celdas cerradas, de sección circular de 50 mm de diámetro, MasterSeal 920 "BASF", para el relleno de fondo de junta. (material) | 0.050 | 0.93 | 0.05 |
| mt15bas470d | Ud | Cartucho de 310 cm³ de masilla viscoelástica monocomponente, Stopaq FN 2100 H "BASF". (material) | 0.645 | 20.03 | 12.92 |
| mt09reh090b | kg | Mortero modificado con polímeros, de nivelación superficial, para aplicación en capa fina, MasterEmaco N 5100 FC, para reparación no estructural del hormigón. (material) | 0.030 | 1.67 | 0.05 |
| mo032 | h | Oficial 1ª aplicador de productos impermeabilizantes. (mano de obra) | 0.081 | 17.24 | 1.40 |
| mo070 | h | Ayudante aplicador de productos impermeabilizantes. (mano de obra) | 0.124 | 16.13 | 2.00 |
| % | % | Costes directos complementarios | 2 % | 16.42 | 0.33 |
|  |  | Costes directos |  |  | 16.75 |
