# Cubierta inclinada no transitable

- Propiedad del archivo: CYPE INGENIEROS, S.A.
- Formato: FIEBDC-3/2002
- Divisa: EUR
- Costes indirectos: 3.00 %
- IVA: 21.00 %

**QVE022** m² Cubierta inclinada no transitable, ajardinada extensiva (ecológica), sistema Cubierta Inclinada hasta 35° "ZINCO", con una pendiente media del 36,4%, compuesta de: formación de pendientes (no incluida en este precio); impermeabilización monocapa adherida: lámina de betún modificado con elastómero SBS, LBM(SBS)-50/G-FP, totalmente adherida con soplete; capa separadora bajo aislamiento: geotextil no tejido compuesto por fibras de poliéster unidas por agujeteado, (150 g/m²); aislamiento térmico: panel rígido de poliestireno extruido, de superficie lisa y mecanizado lateral a media madera, de 40 mm de espesor, resistencia a compresión >= 300 kPa; capa separadora bajo protección: lámina de desolidarización, flexible, de polipropileno, TGV 21 "ZINCO", con una masa superficial de 80 g/m²; capa drenante: módulo Georaster "ZINCO"; capa de cobertura: sustrato Zincoterra Floral "ZINCO", de 100 mm de espesor, malla de fibras de yute para el control de la erosión y plantas con cepellón plano, Zinco Sedum Mix "ZINCO".
Cubierta inclinada no transitable, ajardinada extensiva (ecológica), sistema Cubierta Inclinada hasta 35° "ZINCO", con una pendiente media del 36,4%, sobre base resistente. FORMACIÓN DE PENDIENTES: (no incluida en este precio), con una capa de regularización de mortero de cemento, industrial, M-5, de 2 cm de espesor y acabado fratasado; IMPERMEABILIZACIÓN: tipo monocapa, adherida, formada por una lámina de betún modificado con elastómero SBS, LBM(SBS)-50/G-FP, con armadura de fieltro de poliéster reforzado y estabilizado de 150 g/m², con autoprotección mineral de color verde, con resistencia a la penetración de raíces, totalmente adherida con soplete; CAPA SEPARADORA BAJO AISLAMIENTO: geotextil no tejido compuesto por fibras de poliéster unidas por agujeteado, (150 g/m²); AISLAMIENTO TÉRMICO: panel rígido de poliestireno extruido, de superficie lisa y mecanizado lateral a media madera, de 40 mm de espesor, resistencia a compresión >= 300 kPa, resistencia térmica 1,2 m²K/W, conductividad térmica 0,034 W/(mK), con fijación mecánica; CAPA SEPARADORA BAJO PROTECCIÓN: lámina de desolidarización, flexible, de polipropileno, TGV 21 "ZINCO", impermeable al agua de lluvia y permeable al vapor de agua, de 0,55 mm de espesor, con una masa superficial de 80 g/m²; CAPA DRENANTE: módulo Georaster "ZINCO", de polietileno de alta densidad (PEAD/HDPE), reciclado en un 80%; CAPA DE COBERTURA: sustrato Zincoterra Floral "ZINCO", compuesto de cerámica seleccionada triturada y otros componentes minerales mezclados con compost y turba rubia, de 100 mm de espesor, malla de fibras de yute para el control de la erosión, de 500 g/m² de masa superficial y 30x40 mm de paso de malla y plantas con cepellón plano, Zinco Sedum Mix "ZINCO", con 4 o más especies distintas de sedum. Incluso cantos rodados para el relleno del espacio entre el borde de la cubierta y la vegetación.
Incluye: Limpieza de la superficie soporte. Vertido, extendido y regleado de la capa de mortero de regularización. Limpieza y preparación de la superficie. Colocación de la impermeabilización. Taladro y anclaje del aislamiento. Colocación de la capa separadora bajo protección. Colocación de la capa drenante. Colocación de la capa filtrante. Colocación del sustrato. Colocación de la malla de yute antierosión. Colocación de la vegetación. Ejecución de cumbreras, limatesas, aleros y bordes libres. Relleno del espacio entre el borde de la cubierta y la vegetación con cantos rodados.
Criterio de medición de proyecto: Superficie del faldón medida en verdadera magnitud, según documentación gráfica de Proyecto. Incluyendo formación de cumbreras, limatesas, aleros y bordes libres. No se incluyen formación de limahoyas, aleros decorativos ni encuentros de faldones con paramentos verticales, chimeneas, ventanas o conductos de ventilación.
Criterio de medición de obra: Se medirá, en verdadera magnitud, la superficie realmente ejecutada según especificaciones de Proyecto. Incluyendo formación de cumbreras, limatesas, aleros y bordes libres. No se incluyen formación de limahoyas, aleros decorativos ni encuentros de faldones con paramentos verticales, chimeneas, ventanas o conductos de ventilación.

| Código | Ud | Descripción | Rendimiento | Precio | Importe |
|---|---|---|---|---|---|
| mt09mif010ca | t | Mortero industrial para albañilería, de cemento, color gris, categoría M-5 (resistencia a compresión 5 N/mm²), suministrado en sacos, según UNE-EN 998-2. (material) | 0.038 | 33.86 | 1.29 |
| mt14iea020c | kg | Emulsión asfáltica aniónica con cargas tipo EB, según UNE 104231. (material) | 0.300 | 1.46 | 0.44 |
| mt14lga010oc | m² | Lámina de betún modificado con elastómero SBS, LBM(SBS)-50/G-FP, de 3,5 mm de espesor, masa nominal 5 kg/m², con armadura de fieltro de poliéster reforzado y estabilizado de 150 g/m², con autoprotección mineral de color verde, con resistencia a la penetración de raíces. Según UNE-EN 13707. (material) | 1.100 | 6.43 | 7.07 |
| mt14gsa020bc | m² | Geotextil no tejido compuesto por fibras de poliéster unidas por agujeteado, con una resistencia a la tracción longitudinal de 1,88 kN/m, una resistencia a la tracción transversal de 1,49 kN/m, una apertura de cono al ensayo de perforación dinámica según UNE-EN ISO 13433 inferior a 40 mm, resistencia CBR a punzonamiento 0,3 kN y una masa superficial de 150 g/m², según UNE-EN 13252. (material) | 1.100 | 0.52 | 0.57 |
| mt16pxa010ab | m² | Panel rígido de poliestireno extruido, según UNE-EN 13164, de superficie lisa y mecanizado lateral a media madera, de 40 mm de espesor, resistencia a compresión >= 300 kPa, resistencia térmica 1,2 m²K/W, conductividad térmica 0,034 W/(mK), Euroclase E de reacción al fuego según UNE-EN 13501-1, con código de designación XPS-EN 13164-T1-CS(10/Y)300-DS(70,90)-DLT(2)5-CC(2/1,5/50)125-WL(T)0,7-WD(V)3-FTCD1. (material) | 1.050 | 2.80 | 2.94 |
| mt14lbz070a | m² | Lámina de desolidarización, flexible, de polipropileno, TGV 21 "ZINCO", impermeable al agua de lluvia y permeable al vapor de agua, de 0,55 mm de espesor, con una masa superficial de 80 g/m², suministrada en rollos de 1,60x250 m. (material) | 1.100 | 0.99 | 1.09 |
| mt14lbz100a | Ud | Módulo Georaster "ZINCO", de polietileno de alta densidad (PEAD/HDPE), reciclado en un 80%, de 540x540 mm y de 100 mm de altura, con perfil en U para reparto de cargas y perfiles en T para unión entre módulos; para drenaje y sujeción de la capa de sustrato. (material) | 2.560 | 20.41 | 52.25 |
| mt48saz010b | m³ | Sustrato Zincoterra Floral "ZINCO", compuesto de cerámica seleccionada triturada y otros componentes minerales mezclados con compost y turba rubia, suministrado a granel, para cubiertas verdes. (material) | 0.120 | 88.50 | 10.62 |
| mt48maz010a | m² | Malla de fibras de yute para el control de la erosión, de 500 g/m² de masa superficial y 30x40 mm de paso de malla, suministrada en rollos de 1,22x70 m. (material) | 1.100 | 1.00 | 1.10 |
| mt48epz010ia | m² | Plantas con cepellón plano, Zinco Sedum Mix "ZINCO", suministradas en bandejas de 60 piezas con 4 o más especies distintas de sedum, para cubiertas verdes. (material) | 1.000 | 10.08 | 10.08 |
| mt01arc010 | t | Cantos rodados lavados, de granulometría comprendida entre 16 y 32 mm. (material) | 0.040 | 21.23 | 0.85 |
| mo020 | h | Oficial 1ª construcción. (mano de obra) | 1.098 | 18.89 | 20.74 |
| mo113 | h | Peón ordinario construcción. (mano de obra) | 1.098 | 17.67 | 19.40 |
| mo029 | h | Oficial 1ª aplicador de láminas impermeabilizantes. (mano de obra) | 0.367 | 18.89 | 6.93 |
| mo067 | h | Ayudante aplicador de láminas impermeabilizantes. (mano de obra) | 0.367 | 17.90 | 6.57 |
| mo040 | h | Oficial 1ª jardinero. (mano de obra) | 0.579 | 18.89 | 10.94 |
| mo086 | h | Ayudante jardinero. (mano de obra) | 0.579 | 17.90 | 10.36 |
| % | % | Costes directos complementarios | 2 % | 163.24 | 3.26 |
|  |  | Costes directos |  |  | 166.50 |
