# Reparación de revestimiento de mortero con fisuras generalizadas y defectos superficiales mediante aplicación de una primera capa de mortero a base de cemento hidráulico

- Propiedad del archivo: CYPE INGENIEROS, S.A.
- Formato: FIEBDC-3/2002
- Divisa: EUR
- Costes indirectos: 3.00 %
- IVA: 21.00 %

**RYY011** m² Reparación de revestimiento de mortero con fisuras generalizadas y defectos superficiales mediante aplicación de una primera capa de mortero a base de cemento hidráulico, tixotrópico y modificado con polímeros, MasterEmaco N 205 FC "BASF", de color gris, con resistencia a compresión a 28 días mayor de 15 N/mm², clase R2, tipo PCC, según UNE-EN 1504-3, Euroclase F de reacción al fuego, según UNE-EN 13501-1, colocación de malla de fibra de vidrio, antiálcalis y aplicación de una segunda capa del mismo mortero, hasta alcanzar un espesor medio total de 5 mm, con un rendimiento de 9 kg/m², para proceder posteriormente a su acabado final (no incluido en este precio).
Reparación de revestimiento de mortero con fisuras generalizadas y defectos superficiales mediante aplicación de una primera capa de mortero a base de cemento hidráulico, tixotrópico y modificado con polímeros, MasterEmaco N 205 FC "BASF", de color gris, con resistencia a compresión a 28 días mayor de 15 N/mm², clase R2, tipo PCC, según UNE-EN 1504-3, Euroclase F de reacción al fuego, según UNE-EN 13501-1, colocación de malla de fibra de vidrio, antiálcalis y aplicación de una segunda capa del mismo mortero, hasta alcanzar un espesor medio total de 5 mm, con un rendimiento de 9 kg/m², para proceder posteriormente a su acabado final (no incluido en este precio). Incluso humectación previa del soporte.
Incluye: Humectación del soporte. Aplicación de la primera capa de mortero. Colocación de la malla. Aplicación de la segunda capa de mortero.
Criterio de medición de proyecto: Superficie medida según documentación gráfica de Proyecto.
Criterio de medición de obra: Se medirá la superficie realmente ejecutada según especificaciones de Proyecto.

| Código | Ud | Descripción | Rendimiento | Precio | Importe |
|---|---|---|---|---|---|
| mt09var030a | m² | Malla de fibra de vidrio tejida, con impregnación de PVC, de 10x10 mm de luz de malla, antiálcalis, de 115 a 125 g/m² y 500 µm de espesor, para armar revocos tradicionales, enfoscados y morteros. (material) | 1.050 | 1.55 | 1.63 |
| mt09reh094d | kg | Mortero a base de cemento hidráulico, tixotrópico y modificado con polímeros, MasterEmaco N 205 FC "BASF", de color gris, con resistencia a compresión a 28 días mayor de 15 N/mm², clase R2, tipo PCC, según UNE-EN 1504-3, Euroclase F de reacción al fuego, según UNE-EN 13501-1, compuesto de cemento, resinas especiales y arena, con efecto protector frente a la carbonatación y resistencia a la intemperie, para aplicar en capa de 1 a 5 mm de espesor medio, para reparación superficial y acabado de estructuras de hormigón. (material) | 9.000 | 1.13 | 10.17 |
| mo039 | h | Oficial 1ª revocador. (mano de obra) | 0.166 | 18.89 | 3.14 |
| mo111 | h | Peón especializado revocador. (mano de obra) | 0.166 | 18.27 | 3.03 |
| % | % | Costes directos complementarios | 2 % | 17.97 | 0.36 |
|  |  | Costes directos |  |  | 18.33 |
